# Neubau KiTa St. Nikolaus, Brunnthal
Angebotsaufforderung (GAEB DA XML 3.3, DA83)
Projekt: P2024006
Währung: EUR
Erstellt mit: GXML Toolbox V3.3 R20220330, ORCA AVA 27 27.00.00, 26.03.2026

## Bauvorhaben
Bauvorhaben: KiTa St. Nikolaus in Brunnthal,
  Neubau und Sanierung für eine Kindertagesstätte
  (5 Kindergarten-Gruppen)
  85649 Brunnthal,
  Flur-Nr. 102, Roßkopfweg

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
Bauherr:  Gemeinde Brunnthal
  Münchner Str. 5
  85649 Brunnthal,

LV-Bezeichnung:  HEIZUNG

## 1. Allgemeine Baubeschreibung
1. Allgemeine Baubeschreibung

1.1 Lage des Grundstücks
Das Grundstück befindet sich im Roßkopfweg 6, 85649 Brunnthal.

1.2 Umgebung
Das Bauvorhaben erfolgt auf dem Grundstück des bestehenden Kindergartens St. Nikolaus Brunnthal. Der Neubau wird anstelle eines bestehenden Gebäudeteils errichtet, der zuvor abgerissen wurde.

Der Auftragnehmer (AN) hat dafür zu sorgen, dass durch die Bauarbeiten weder Personen noch der ruhende oder fließende Verkehr angrenzender Straßen noch benachbarte Gebäude gefährdet werden.
Für eine sichere Verkehrsführung an der Baustelle ist zu sorgen.

Der AN hat sicherzustellen, dass der Baubereich nach den geltenden Vorschriften abgesperrt und gesichert ist, sowohl bei laufendem Baustellenbetrieb als auch während der arbeitsfreien Zeit.

Für den ausreichenden Emissions- und Immissionsschutz hat der AN zu sorgen. Alle hierfür notwendigen Aufwendungen sind in die Einheitspreise einzurechnen, sofern nicht gesonderte Positionen im LV beschrieben sind.
Lärmintensive Arbeiten sind mindestens 14 Tage vor der Ausführung bei der Bauleitung anzumelden.
Besondere Vorgaben:
In der Mittagszeit von 13:00-14:00 Uhr sollen keine lärmintensiven Arbeiten durchgeführt werden.
Schutzmaßnahmen für bestehende Bäume und die Spielfläche hinter dem Holzzaun sind einzuhalten.

Vor Beginn der Arbeiten hat sich der AN über die örtlichen Gegebenheiten hinsichtlich Maschineneinsatz, Lagerflächen für Personalunterkünfte, Geräte, Material etc. zu informieren.
Die gesetzlichen Auflagen des Umweltschutzes sind einzuhalten. Die Geräte- und Maschinenschutzverordnung in der aktuellen Fassung sowie die einschlägigen Vorschriften für die Lagerung wassergefährdender Flüssigkeiten sind zu beachten.

Die Richtlinien zum Schutz von Bäumen und Sträuchern im Bereich von Baustellen (RSBB) sind zu beachten.

Im Hinblick auf Baulärm gelten die Anforderungen:
des Bundes-Immissionsschutzgesetzes (BImSchG),
der Allgemeinen Verwaltungsvorschrift zu Baulärm und Geräuschimmissionen,
aller übrigen einschlägigen landesrechtlichen Vorschriften Bayerns.

Die Baustellenordnung des SiGeKo ist vom AN einzuhalten.

1.3 Auflagen aus der Baugenehmigung
Die Auflagen aus der Baugenehmigung sind grundsätzlich zu beachten, diese wurden jedoch bereits im LV berücksichtigt.

1.4 Höhenentwicklung
Der Nullpunkt des Bauvorhabens liegt bei 590,95 m ü. NN.

1.5 Baugrund
Siehe Baugrundgutachten.

1.6 Erschließung
Das Baugrundstück wird über den Roßkopfweg im Süden und Westen erschlossen.

1.7 Park- und Lagerflächen
Für Park-, Lagerflächen und Baustelleneinrichtungsflächen ist auf dem Baufeld im Westen eine Schotterrasenfläche vorhanden. Das Parken ist gegenüber von Einfahrten untersagt, und die öffentliche Straße ist bei Verschmutzung durch Baustellenbetrieb bestmöglich zu reinigen.

Der AN hat sich an den Baustelleneinrichtungsplan zu halten.

1.8 Bauwerk und Nutzung
Neubau und Sanierung Kita St. Nikolaus Brunnthal
Der AG plant die Errichtung eines festen Holzbaugebäudes zur dauerhaften Nutzung als Kindertagesstätte.
Gebäudedaten:
BRI: 5.772 m³
BGF: 1.415,8 m²

1.9 Baubewachung
Eine Baubewachung ist nicht vorgesehen.

1.10 Nebenleistungen
Ergänzend zu den Nebenleistungen der VOB werden folgende Leistungen nicht gesondert vergütet und sind in die Einheitspreise einzukalkulieren, sofern nicht gesonderte Positionen dafür vorgesehen sind:

Behinderungen oder Mehraufwendungen durch gleichzeitig laufende Arbeiten.

1.11 Planausgabe
Der AN erhält Pläne grundsätzlich per E-Mail im PDF- und DWG-Format. Vom AN sind Ausführungspläne rechtzeitig vor Ausführungsbeginn beim AG anzufordern. Montagepläne müssen mind. 14 Tage vor Baubeginn dem AG zur Prüfung vorgelegt werden.

1.12 Ausführung
Die beiliegenden Planunterlagen sowie die Beschreibung im LV-Text stellen die Mindestanforderungen dar, die vom Bieter hinsichtlich der Größe und Qualität auch überschritten werden können.

## 2. Technische Vorbemerkungen
2. Technische Vorbemerkungen

1.  Technische Vorschriften

1.1  Allgemeine technische Vorschriften

  Bei der Ausführung sind insbesondere folgende
  technischen Vorschriften zu beachten:

        - generelle Gültigkeit hat die VOB, Teil C,
  allgemeine technische Vorschriften für Bauleistungen;

        - sowie die Bauordnung des jeweiligen Landes
  (hier: Bayerische Bauordnung), einschließlich ausländischer Bauvorschriften.

        - die einschlägigen DIN-Vorschriften in der
  jeweils gültigen Fassung.

        - die einschlägigen VDI/VDE-Vorschriften in
  der jeweils gültigen Fassung.

        - die einschlägigen DVGW-Richtlinien in der
  jeweils gültigen Fassung.

        - die Unfallverhütungsvorschriften

        - die einschlägigen orts-, gewerbe-, feuer-
  und verkehrspolizeilichen Vorschriften,
  sowie alle sonstigen einschlägigen öffentlich-rechtlichen Bestimmungen und Sonderauflagen.

        - die TA Luft, TA Lärm.

        - die Richtlinien und Vorschriften des zuständigen EVU's, GVU's und WVU's in der jeweils
  gültigen Fassung.

        - die Auflagen der zur Abnahme vorgesehenen
  Institute.

1.2  Besondere Technische Vorschriften

1.2.1 Nachfolgend sind nur Vorschriften genannt, die
  über die o. g. hinausgehen oder diese näher
  beschreiben.

1.2.2 Für alle Befestigungsmaßnahmen und Konstruktionen müssen Zulassungen oder statische Be-
  rechnungen vorliegen und auf Wunsch zur Einsicht vorgelegt werden.

1.2.3 Stemmarbeiten dürfen nur mit geeignetem Werkzeug unter Schonung des Bauwerkes mit Zustimmung der Bauleitung ausgeführt werden.

  An statisch wichtigen Bauteilen dürfen Stemm-
  und Bohrarbeiten nur mit Genehmigung der Bauleitung ausgeführt werden.

1.2.4 Alle körperschallführenden Leitungen sind körperschalldämmend durch Wände und Decken zu
  führen. Brandabschnitte sind rauchdicht mit
  zugelassenen Materialien herzustellen (gem.
  LV-Beschreibung). Für Aggregate mit Schalldämm-Maßnahmen ist die erreichte Reduzierung
  des Emmissionspegels anhand von Schallmessungen nachzuweisen.

1.2.5 Während der Bauzeit sind alle erforderlichen
  Anlagenteile wirksam zu schützen, Rohre sind
  gegen Verschmutzung zu sichern.

1.2.6 Vor Inbetriebnahme der Anlage sind alle An-
  lagenteile gründlich zu reinigen.

1.2.7 Maschinen und Geräte, die bauseits gestellt
  oder von anderen Firmen geliefert bzw. aufgestellt und vom Auftragnehmer angeschlossen
  werden, dürfen nur mit Einverständnis der Ob-
  jektüberwachung und der Lieferer in Betrieb
  gesetzt werden.

1.2.8 Auf Wunsch des Bauherrn, des Architekten oder
des Ingenieurs sind für Anlagenteile Muster vorzulegen
bzw. einzubauen.
Alle in Räumen sichtbare Anlagenteile bedürfen der
ausdrücklichen Genehmigung des Architekten.
Die hierfür anfallenden Kosten sind in die
 Einheitspreise mit einzukalkulieren.

1.2.9 Die Verwendung von Gips in Beton, gefliesten Wänden,
Fassaden, sowie bei Feuchtrauminstallation ist
 unzulässig.

1.2.10 Arbeiten die Schweißen oder brennbare Gase
  erfordern, sind nur mit schriftlicher Genehmigung des
  Auftraggebers durchzuführen.
  Die geltenden Sicherheitsrichtlinien sind dabei
  einzuhalten.

2.  Ergänzende Ausführungsbedingungen

2.1  Ausführung

2.1.1 Grundsätzlich wird nur einwandfreie, handwerklich saubere Arbeit abgenommen. Alles was
  nicht vertragsgemäß oder unsachgemäß ausgeführt ist, bzw. Materialmängel zeigt, muß unverzüglich entfernt werden. Dies bedeutet
  auch, daß eine Überprüfung der
  Planungsvorgaben vorzunehmen hat.

2.1.2 Es dürfen grundsätzlich nur einwandfreie, den
  Gütevorschriften und DIN-Normen entsprechende
  Materialien verwendet werden, im übrigen hat
  die Ausführung nach den anerkannten Regeln der
  Technik zu erfolgen.

2.1.3 Der Auftragnehmer hat für den gesamten Materialbedarf entsprechend dem Leistungsverzeichnis und dem tatsächlichen örtlichen Bedarf
  Sorge zu tragen.

2.1.4 Soweit in der Leistungsbeschreibung nichts Ge-
  genteiliges genannt ist, sind alle Aggregate
  und Teile als komplette Einheit zu liefern,
  einzubringen, zu montieren, falls erforderlich
  funktionsfähig und betriebssicher anzuschließen, in Betrieb zu nehmen und mit Anweisung
  bezüglich Handhabung und Wartung zu übergeben.

2.1.5 Der Auftragnehmer hat unmittelbar nach Auftragserteilung die Lieferzeiten aller Anlagenteile zu prüfen, entsprechend mit seinen Be-
  stellungen zu disponieren und ggf. Einspruch
  zu erheben. Erfolgt binnen 14 Tagen kein
  schriftlicher Einspruch, so wird die Lieferung
  als termingerechte akzeptiert.

2.1.6 Der Auftragnehmer ist verpflichtet, sofort
  nach Auftragserhalt die bereits erfolgte Ausführung von Schlitzen, Durchbrüchen, Einbringungsöffnungen und ähnlichen Arbeiten an Ort
  und Stelle zu überprüfen, sämtliche Maße am
  Bau zu nehmen, und, falls erforderlich, ergänzen zu lassen. Die durch eine Unterlassung
  dieser Verpflichtung entstehenden Mehrkosten
  gehen zu Lasten des Auftragnehmers.

2.1.7 Alle im LV enthaltenen Positionen und Bauteile
  sind zu liefern und betriebsfertig zu montieren.

2.2  Unterlagen

2.2.1 Der Auftragnehmer ist verpflichtet, sich mit Hilfe des Zugangs zum
  Datenraum innerhalb der gesetzten zeitlichen Befristung über
  den aktuellen Stand des jeweiligen Plans zu informieren.
  Etwaige Kosten für Ausdruck und Vervielfältigung gehen zu
  Lasten des Auftragnehmers.

2.2.2 Dem  Auftragnehmer obliegt das Anfertigen
  ausführlicher (farbiger) Montage- und Detailpläne unter Zugrundelegung der Projektunterlagen und Zeichnungen sowie die Bearbeitung
  der Gesamtanlage.

2.2.3 Sieben Werktage vor Montagebeginn sind der
  Bauleitung bzw. dem AG die notwendigen
  Montagepläne zur Prüfung vorzulegen.
  Die Prüfung erfolgt innerhalb der folgenden
  3 Werktage.
  Nur auf der Grundlage der geprüften Pläne
  darf montiert werden. Von den ggf. zu
  überarbeitenden Montageplänen ist ein farbig
  angelegter Satz an die Bauleitung zu
  übergeben. Dasselbe gilt für alle
  Planänderungen und Ergänzungen.

2.3  Aufmaß

  Das Aufmaß kann entweder nach Plan oder vor
  Ort erfolgen. Welche Aufmaßart zur Anwendung
  kommt, wird situationsbedingt von der Objektüberwachung vorgegeben. Soweit keine Absprache
  getroffen wird, gilt das Planaufmass als vereinbart.
  Kommt das Planaufmaß zur Anwendung, gilt Folgendes:
  Der Auftragnehmer hat hierfür entsprechende,
  prüfbare Aufmaßpläne/Isometrien mit allen
  erforderlichen Eintragungen und leicht
  nachvollziehbaren Mengenberechnungen zu erstellen,
  die den tatsächlich ausgeführten Leistungsstand wiedergeben.
  Die Aufmaßpläne sind zugehörig den jeweiligen Abschlagsrechnungen bzw. der Schlußrechnung beizufügen.
  Die Aufmaßpläne sind entsprechend fortzuschreiben. Die Kosten hierfür sind in den Einheitspreisen enthalten.

2.4  Abnahme und Übergabe

2.4.1 Zwei Wochen vor der Abnahme sind die Bestandsunterlagen einschließlich Bestandszeichnungen,
  farbig angelegt, im Detail wie im Leistungsverzeichnis beschrieben, dreifach dem Ingenieurbüro zur Einsichtnahme vorzulegen. Gewünschte Änderungen sind umgehend auszuführen.

2.4.2 Der Auftragnehmer hat eine funktionsfähige,
  betriebssichere Gesamtanlage vorzuführen und
  zu übergeben.

2.4.3 Vor Abnahme muß ein ausreichender Probebetrieb
  durch den Auftragnehmer erfolgt sein und zwar
  unter Betriebsbedingungen.

2.4.4 Vor Abnahme muß eine ausreichende Einweisung
  des Bedienungs- und Wartungspersonals erfolgt
  sein. Hierüber ist eine schriftliche Bestätigung vorzulegen.

2.4.5 Weitere generelle Voraussetzung für die förmliche Abnahme ist die Vorlage aller Prüfungszeugnisse und Werksatteste für alle Anlagenteile, die dies erfordern.

## 3. Anlagenverzeichnis
3. Anlagenverzeichnis
Der Ausschreibung liegen folgende Unterlagen zugrunde:

Grundrisse:
6-GR-00-KO Koordination vom 31.10.2025
6-GR-00-H Heizung vom 31.10.2025
6-GR-00-FBH Fußbodenheizung vom 31.10.2025
6-B-GR-00-KO Bestand Krippe Koordination vom 31.10.2025
6-GR-00-SUD Aussparungen vom 21.01.2026
6-GR-01-KO Koordination vom 31.10.2025
6-GR-01-H Heizung vom 31.10.2025
6-GR-01-FBH Fußbodenheizung vom 31.10.2025
6-GR-01-SUD Aussparungen vom 28.01.2026
6-GR-DA-KO Koordination vom 31.10.2025

Schemata:
6-FS-X-HS Funktionsschema Heizung und Sanitär vom 31.10.2025
6-SS-X-H Strangschema Heizung vom 31.10.2025

Freiflächengestaltungsplan:
313-A-L-001 Freianlagen KiTa vom 17.12.2025

Gutachten:
Brandschutznachweis-komplett_Kita vom 04.08.2025
Gutachten_Bauakustik vom 12.06.2025
Gutachten_Raumakustik vom 12.06.2025

Baustelleneinrichtung:
KTB_L5_ARC_000Va_ Baustelleneinrichtung vom 29.01.2026

Bauzeitenplan:
Kita St. Nikolaus_Ausführungs-TPL_I_04 vom 26.03.2026

Die Unterlagen liegen in digitaler Form der Ausschreibung bei.
Im Auftragsfall werden die Pläne/Unterlagen zur Verfügung gestellt.
Die weitere Be-/Verarbeitung sowie Vervielfältigungen als auch die daraus resultierenden Kosten liegen im Verantwortungsbereich des AN.

## 06 HEIZUNG - Neubau und Sanierung KiTa

### Titel 01 Neubau

#### Bereich 01.01 Wärmeerzeugung

**01.01.1 Verteiler-Sammlerkomb. Wasser bis 120GradC 6bar 3m3/h Stahl Flanschanschl. Wärmedämm. Schutzmantel Stahlblech verz Entleerung Entleerrinne**
STLB-Bau 2024-10 041
Verteiler-/Sammlerkombination, mit Prüfzeugnis, für Wasser, max. Betriebstemperatur bis 120 Grad C, max. Betriebsüberdruck 0,6 MPa (6 bar), max. Volumenstrom 3 m3/h, aus Stahl, Vor- und Rücklauf der Heizgruppen nebeneinander fluchtend, mit thermischer Trennung, mit 8 Anschlussstutzen,
Nenndurchmesser DN und Verbindungsart
1x DN32 Flansch, 2x DN40 Flansch, 1x DN50 Flansch

mit Flanschanschluss, mit Standkonsole, befestigt auf Fußboden, mit Wärmedämmung und Schutzmantel aus Stahlblech, verzinkt, mit Entleerung und Entleerrinne aus verzinktem Stahl, mit Ablaufstutzen für Muffenanschluss,
Hersteller und Typ '....................................................'
vom Bieter einzutragen.
Menge: 1,000 St

**01.01.2 Luft-Wärmepumpe, mod. inkl. TWT-Set**
Luft-Wärmepumpe inkl. TWT-Set

(A+++ - Energieeffizienzklasse Verbund
Wärmepumpe und Regler)
Monoblock-Ausführung für
Außenaufstellung Vorlauftemperaturen
bis zu 70°C
Modulierende Wärmepumpe mit
invertergeregeltem Verdichter für
effektive Betriebsweise mit stufenloser
Anpassung an den Heizbedarf
Großzügig dimensionierter Verdampfer im
Außengerät für mehr Effizienz
Großzügig dimensionierter Ventilator im
Außengerät für leisen Betrieb
Aktivkühlung in Verbindung mit
Kältespeicher
Verbindungsleitungslänge bis zu 30 m (in
einer Richtung)
Verschiedenste Hydrauliklösungen
LAN-Anschluss in Inneneinheit
Integrierte Wärmemengenerfassung
Fernsteuerung/Wartung via Smartphone/PC
Smart Grid Ready
PV-Einbindung zur
Eigenverbrauchsoptimierung
Nutzung von stundenvariablen
Stromtarifen
Modbus TCP, BACnet IP und EIB/KNX
Kommunikation möglich
Natürliches Kältemittel R290
Keine jährliche Dichtheitsprüfung
erforderlich
Die Luft-Wärmepumpe entspricht den
geltenden EU-Normen und Verordnungen
EHPA geprüft
Bei der Aufstellung dieses Gerätes sind
besondere Aufstellungsvorschriften ein
zuhalten
Technische Daten (nach EN 14511):
Modulation: Ja
Heizleistungsdaten bei A2°C/W35°C:
Leistungsbereich (min/max):
10,05-51,88 kW
Nennleistung/CoP:
28,19 / 4,43
Kühlleistungsdaten bei A35°C/W18°C:
Leistungsbereich (min/max):
10,48-45,83 kW
Nennleistung/EER:
35,84 kW / 4,10
Wärmequelle:
Einsatzbereich Heizen:
-20° C bis +40° C
Nennluftmenge: 2x 6600 m3/h
Wärmesenke:
Maximale Vorlauftemperatur: 70° C
Zulässiger Betriebsdruck: 3 bar
Max Heizungswassermenge: 7,75 m3/h
Druckverlust Heizungsseite: 47 kPA
Schallleistungspegelnach EN12102
Nominal: Einstufig 57 dB(A)
Maximal: Zweistufig 68 dB(A)
Schallreduzierter Betrieb
(Leistungsreduktion): 58 dB(A)
Elektrischer Anschluss:
Hauptstrom: 3x400V/50 Hz
Steuerstrom: 1x230V/50 Hz
Maximaler Betriebsstrom: 39,2 A
Sicherung Hauptstrom: C/K 40
Sicherung Steuerstrom: B/Z 13
IP Schutzklasse Außengerät: IPx4
IP Schutzklasse Wandschrank: IPx0
Abmessungen
Außengerät H/B/T: 1514x3748x1005 mm
Inneneinheit H/B/696x560x189 mm
Gewicht:
Außengerät: 996 kg
Inneneinheit: 27 kg
Kaltemittel: R290
Kältemittelfüllmenge:
1. Kältekreis 4,8 kg
12 Kältekreis 4,9 kg
Co2 Äquivalent: 0,0291 t
Lieferumfang allgemein:
Modernes, komplett hydraulisch und kälte
seitig vormontiertes
Außengerät inkl. Kondensatablaufwanne
mit Kondensatablaufheizung im schallgedä
mmten Gehäuse
Trennwärmetauscher Set inkl. Plattenwä
rmetauscher,Pumpe, Ausdehnungsgefäß, Man
ometer, Füll- und Spüleinheit, Durchflu
sssensor, Rückschlagventil, 2 Stk.
Fühler, Wandmontageblech
2 integrierte, drehzahlgeregelte hocheffiziente
Ladepumpen (A-Label)
2 Stk. Sicherheitsventile
2 Stk. Rückschlagventile
Filterkugelhahn
2 Stk. Strömungswächter heizungsseitig
Elektrik mit allen erforderlichen
Regel- und Sicherheitseinrichtungen
Wandschrank: Witterungsgeführte, intel
ligente Wärmepumpenund
Heizkreisregelung mit 7" Touchdisplay für einen
Mischerkreis
2 Stk. flexible Anschlussschläuche
(Länge 1m)
Alle erforderlichen Temperaturfühler

Oder gleichwertig.

Hersteller und Typ '....................................................'
vom Bieter einzutragen.
Menge: 1,000 St

**01.01.3 Spirovent Luftabscheider 2" passend für zuvor beschriebene Wärmepumpe**
Spirovent - Luftabscheider 2 Zoll
passend für zuvor beschriebene Wärmepumpe
Luftabscheider AA 200
Spirovent-Mikroluftblasenabscheider zur
kontinuierlichen Entfernung von Luft-und
Mikroluftblasen aus Heiz- u. Kuehlkreislaeufen.
Medium Wasser und Wasser/Glykol (60/40%)
Gehaeuse in Messingausfuehrung.
Entgasung durch den Spirorohreinsatz bis
auf einen Restluftanteil v. 0,4 Prozent.
Entlueftung mit nicht absperrbarem permanent
Entlueftungsventil.
Technische Daten:
Nennweite: DN 50
Rohranschluss: Innengewinde
Gehäuse: Messing
Einbaulänge: 132 mm
Max. Betriebsdruck: 10 bar
Max. Vorlauftemperatur: 110 Grad C
Max. Durchsatz: 7,5 cbm/h
Fließgeschwindigkeit: Druckverlust
0,50 m/s 0,34 kPa
0,80 m/s 0,81 kPa
Inhalt: 1,1 Liter
Gewicht: 3,9 kg

Oder gleichwertig.

Hersteller und Typ '....................................................'
vom Bieter einzutragen.
Menge: 1,000 St

**01.01.4 Isolierschalen zu Luftabscheider 2"**
Isolierschalen zu Luftabscheider 2"

Oder gleichwertig.
Menge: 1,000 St

**01.01.5 Schlammabscheider 2" mit Magnet passend für zuvor beschriebene Wärmepumpe**
Schlammabscheider 2" mit Magnet
passend für zuvor beschriebene Wärmepumpe
Der Schlammabscheider sondert
Verunreinigungen, die in erster
Linie aus Sand und Schlammpartikeln
bestehen, in geschlossenen
Kreisläufen von Anlagen ab.
Die Verunreinigungen werden
in einer Dekantierungskammer
gesammelt
Technische Daten:
Ausfuehrung: Messing
Rohranschluss: 2"
Einbaulaenge: 127 mm
Betriebsdruck: max. 10 bar
Temperatur: max. 110 Grad C
Durchsatz: 15 m3/h
Fliessgeschw.: max. 1,20 m/s
Druckverlust: 3.0 kPa
Gewicht: 2,36 kg

Oder gleichwertig.

Hersteller und Typ '....................................................'
vom Bieter einzutragen.
Menge: 1,000 St

**01.01.6 Isolierschalen zu Schlammabscheider 2"**
Isolierschalen zu Schlammabscheider 2"

Oder gleichwertig.
Menge: 1,000 St

**01.01.7 Verbindungskabelset für Wärmepumpe, 32m passend für zuvor beschriebene Wärmepumpe**
Verbindungskabelset für Wärmepumpe, 32m
passend für zuvor beschriebene Wärmepumpe
Achtung! Bei dieser Länge handelt es sich um eine Schätzung.
Tatsächlichen Bedarf bitte prüfen und entsprechend bestellen.
Verbindungskabelset,
32m Versorgungs-, Steuer- und Datenkabel
(5G10, 3x1,5 2x2x0,5)

Oder gleichwertig.

Hersteller und Typ '....................................................'
vom Bieter einzutragen.
Menge: 1,000 St

**01.01.8 Nachrüstset E-Heizstab**
Nachrüstset E-Heizstab passend
für zuvor beschriebene Wärmepumpe
Nachrüstset E-Heizstab
Bestehend aus mechanischem
Verbindungsmodul, Schaltschütz,
sowie nötiger Verkabelung.

Oder gleichwertig.

Hersteller und Typ '....................................................'
vom Bieter einzutragen.
Menge: 1,000 St

**01.01.9 Elektro-Heizung im Rohrgehäuse, 9.0 kW**
Elektroheizstab 9kW im Rohrgehäuse
mit Regelthermostat
passend für zuvor beschriebene Wärmepumpe
Elektroheizstab 9kW im Rohrgehäuse
mit Regelthermostat 3x400/50 Hz

Oder gleichwertig.

Hersteller und Typ '....................................................'
vom Bieter einzutragen.
Menge: 2,000 St

**01.01.10 Netzwerkset für Kaskadenkommunikation,**
Netzwerkset für Kaskadenkommunikation,
inkl. Switch (16 Ports) und 5 Stk. LAN-Kabel (10m)
Netzwerkset für Kaskadenkommunikation
Netzwerkset für Kaskadenkommunikation,
bzw. für Zählermodul inkl. Switch und
LAN-Kabel

Oder gleichwertig.

Hersteller und Typ '....................................................'
vom Bieter einzutragen.
Menge: 1,000 St

**01.01.11 Luft-Wärmepumpe, mod. inkl. TWT-Set**
Luft-Wärmepumpe inkl. TWT-Set

(A+++ - Energieeffizienzklasse Verbund
Wärmepumpe und Regler)
Monoblock-Ausführung für
Außenaufstellung Vorlauftemperaturen
bis zu 70°C
Modulierende Wärmepumpe mit
invertergeregeltem Verdichter für
effektive Betriebsweise mit stufenloser
Anpassung an den Heizbedarf
Großzügig dimensionierter Verdampfer im
Außengerät für mehr Effizienz
Großzügig dimensionierter Ventilator im
Außengerät für leisen Betrieb
Aktivkühlung in Verbindung mit
Kältespeicher
Verbindungsleitungslänge bis zu 30 m (in
einer Richtung)
Verschiedenste Hydrauliklösungen
LAN-Anschluss in Inneneinheit
Integrierte Wärmemengenerfassung
Fernsteuerung/Wartung Smartphone/PC
Smart Grid Ready
PV-Einbindung zur
Eigenverbrauchsoptimierung
Nutzung von stundenvariablen
Stromtarifen
Modbus TCP, BACnet IP und EIB/KNX
Kommunikation möglich
Natürliches Kältemittel R290
Keine jährliche Dichtheitsprüfung
erforderlich
Die Luft-Wärmepumpe entspricht den
geltenden EU-Normen und
Verordnungen
EHPA geprüft
Bei der Aufstellung dieses Gerätes sind
besondere Aufstellungsvorschriften ein
zuhalten
Technische Daten (nach EN 14511):
Modulation: Ja
Heizleistungsdaten bei A2°C/W35°C:
Leistungsbereich (min/max):
10,05-24,00 kW
Nennleistung/CoP:
14,47 / 4,86
Kühlleistungsdaten bei A35°C/W18°C:
Leistungsbereich (min/max):
10,16-24,89 kW
Nennleistung/EER:
18,63 kW / 4,45
Wärmequelle:
Einsatzbereich Heizen:
-20° C bis +40° C
Nennluftmenge: 6600 m3/h
Wärmesenke:
Maximale Vorlauftemperatur: 70° C
Zulässiger Betriebsdruck: 3 bar
Max Heizungswassermenge: 3,57 m3/h
Druckverlust Heizungsseite: 20 kPA
Schallleistungspegelnach EN12102
Nominal: 56 dB(A)
Maximal: 62 dB(A)
Schallreduzierter Betrieb
(Leistungsreduktion): 52 dB(A)
Elektrischer Anschluss:
Hauptstrom: 3x400V/50 Hz
Steuerstrom: 1x230V/50 Hz
Maximaler Betriebsstrom: 19,5 A
Sicherung Hauptstrom: C/K 20
Sicherung Steuerstrom: B/Z 13
IP Schutzklasse Außengerät: IPx4
IP Schutzklasse Wandschrank: IPx0
Abmessungen
Außengerät H/B/T: 1461x1928x997 mm
Inneneinheit H/B/T:1005x550x280 mm
Gewicht:
Außengerät: 420 kg
Inneneinheit: 28 kg
Kaltemittel: R290
Kältemittelfüllmenge: 4,4 kg
Co2 Äquivalent: 0,0132 t
Lieferumfang allgemein:
Modernes, komplett hydraulisch und
kälteseitig vormontiertes Außengerät
inkl. Kondensatablaufwanne mit
Kondensatablaufheizung im
schallgedämmten Gehäuse
Wandhängende vormontierte Inneneinheit
Trennwärmetauscher Set inkl.
Plattenwärmetauscher,Pumpe,
Ausdehnungsgefäß, Manometer, Füll- und
Spüleinrichtung, Rückschlagventil, 2
Stk. Fühler,
Wandmontageblech
Integrierte, drehzahlgeregelte hocheffi
ziente Ladepumpe (A-Label)
Sicherheitsventil
Rückschlagventil (lose mitgeliefert)
Strömungswächter heizungsseitig
Filterkugelhahn
Elektrik mit allen erforderlichen Regelund
Sicherheitseinrichtungen
Witterungsgeführte, intelligente
Wärmepumpen- und
Heizkreisregelung mit 7"
Touchdisplay
für einen Direkt-/Mischerkreis
2 Stk. flexible Anschlussschläuche
(Länge 1 m)
Alle erforderlichen Temperaturfühler

Oder gleichwertig.

Hersteller und Typ '....................................................'
vom Bieter einzutragen.
Menge: 1,000 St

**01.01.12 Spirovent - Luftabscheider 6/4 Zoll passend für zuvor beschriebene Wärmepumpe**
Spirovent - Luftabscheider 6/4 Zoll
passend für zuvor beschriebene Wärmepumpe
Luftabscheider AA 150
Spirovent-Mikroluftblasenabscheider zur
kontinuierlichen Entfernung von Luft-und
Mikroluftblasen aus Heiz- u. Kuehlkreislaeufen.
Medium Wasser und Wasser/Glykol (60/40%)
Gehaeuse in Messingausfuehrung.
Entgasung durch den Spirorohreinsatz bis
auf einen Restluftanteil v. 0,4 Prozent.
Entlueftung mit nicht absperrbarem permanent
Entlueftungsventil.

Oder gleichwertig.

Hersteller und Typ '....................................................'
vom Bieter einzutragen.
Menge: 1,000 St

**01.01.13 Isolierschalen zu Luftabscheider 1" bis 1 1/2"**
Isolierschalen zu Luftabscheider 1" bis 1 1/2"

Oder gleichwertig.
Menge: 1,000 St

**01.01.14 Schlammabscheider mit Magnet 6/4" passend für zuvor beschriebene Wärmepumpe**
Schlammabscheider mit Magnet 6/4"
passend für zuvor beschriebene Wärmepumpe
kv = 63,2 m3/h
Temperaturbereich 0-110 Grad C

Oder gleichwertig.

Hersteller und Typ '....................................................'
vom Bieter einzutragen.
Menge: 1,000 St

**01.01.15 Isolierschalen zu Schlammabscheider 5/4"**
Isolierschalen zu Schlammabscheider 5/4"
und 6/4"

Oder gleichwertig.
Menge: 1,000 St

**01.01.16 Verbindungskabelset für Wärmepumpe, Leitungslänge 32m passend für zuvor beschriebene Wärmepumpe**
Verbindungskabelset
passend für zuvor beschriebene Wärmepumpe
Achtung! Bei dieser Länge handelt es sich um eine Schätzung.
Tatsächlichen Bedarf bitte prüfen und entsprechend bestellen.
Leitungslänge 32 m
Verbindungskabelset für Wärmepumpe,
32 m Versorgungs-,
Steuer- und Datenkabel
(5G4 3G1,5 und 2x2x0,5)

Oder gleichwertig.

Hersteller und Typ '....................................................'
vom Bieter einzutragen.
Menge: 1,000 St

**01.01.17 Heizungsspeicher passend für zuvor beschriebene Wärmepumpe**
Heizungsspeicher
mit 10 Anschlussmuffen
passend für zuvor beschriebene Wärmepumpe
Pufferspeicher mit 1445 Liter Inhalt
als Zusatzspeicher oder Heizungspuffer
Speicher aus ST 37.2 mit
6 Anschlussmuffen 2 1/2",
2 Anschlussmuffen 2",
4 Anschlussmuffen 1 1/2",
und 2 Fühlerklemmleisten
Abmessungen: Höhe 2275 mm
Einbringmaß: Durchmesser 950 mm
Kippmaß: 2320 mm
Betriebsdruck: 3 bar
- inkl. Zubehör Heizungsspeicher

Oder gleichwertig.

Hersteller und Typ '....................................................'
vom Bieter einzutragen.
Menge: 1,000 St

**01.01.18 Isoliermantel für Heizspeicher**
Isoliermantel für Heizspeicher
Isolierung für
1500 l Heizungspufferspeicher
Vlies/Neopor Isoliermantel für
1500 l Heizungspufferspeicher mit
Hakenleiste, Abdeckschiene
und Hardtop

Oder gleichwertig.
Menge: 1,000 St

**01.01.19 Zeigerthermometer Bimetall L 100mm Stahl niro Durchm./NG 80mm 0-100GradC**
STLB-Bau 2024-10 041
Zeigerthermometer DIN EN 13190, Messsystem Bimetall, Austritt des Messelementes nach hinten, glattes Messelement, Einbaulänge 100 mm, Gehäuse aus nichtrostendem Stahl, Gehäusenenndurchmesser 80 mm, Anzeigebereich 0 bis 100 Grad C.
Menge: 2,000 St

**01.01.20 Visualisierung des Hydraulikschemas bis 2**
Visualisierung des Hydraulikschemas bis 2
Wärmepumpen

ANLAGENVISUALISIERUNG
Für die Überwachung, Analyse und Optimierung der Wärmepumpenanlage (einschließlich Einzelraumregelung) soll eine
Anlagenvisualisierung eingerichtet werden. Die Anlagenvisualisierung soll als Webanwendung auf Tablets oder PCs mit
Internet-Browser gestartet werden können, ohne dass zusätzliche Software installiert werden muss. Der Aufbau und Inhalt
der Webanwendung soll sich durch Responsive Design automatisch an die Bildschirmauflösung des jeweiligen Endgerätes
anpassen.
Für die Überwachung des aktuellen Anlagenzustands soll die Visualisierung folgende Funktionalitäten aufweisen:
· Erfassung aller an die Wärmepumpe(n) angeschlossenen Signale
· Übersichtliches Dashboard mit den wichtigsten Kenndaten der Anlage
· Anlagenschema (R&I-Fließschema) bzw. -bild mit aktuellen Betriebszuständen und Messwerten mit Pan- und
Zoom-Funktion
· Raumübersicht mit Anzeige von Raumtemperatur, Luftfeuchtigkeit und gegebenenfalls Luftqualität
· Aktuell anstehende Meldungen mit Filter-Möglichkeit
· Automatische Fehlerbenachrichtigung per Push-Nachricht, SMS oder E-Mail
Für eingehende Analysen sollen folgende Funktionalitäten zur Verfügung stehen:
· Archivierung aller an die Wärmepumpe(n) angeschlossenen Signale
· Trenddiagramme in einer zeitlichen Auflösung von mindestens 30 Sekunden mit der Möglichkeit mehrere Trends
übereinander zu legen und den gewünschten Zeitraum auszuwählen
· Statistiken zu Laufzeiten, Wärmemengen, Strombedarf, usw. mit Filter-Möglichkeit
Des Weiteren soll eine Möglichkeit geschaffen werden, aus der Ferne schnell und unkompliziert direkt auf die
Visualisierung der Wärmempumpe(n) zugreifen zu können, um beispielsweise Parameter ändern zu können.

Oder gleichwertig.
Menge: 1,000 St

**01.01.21 Baubesprechung mit Hersteller**
Bauvorbesprechung mit Hersteller
Menge: 1,000 St

**01.01.22 flexiblem Edelstahlrohr mit Innengewinde**
flexiblem Edelstahlrohr mit Innengewinde

TECHNISCHE SPEZIFIKATION:
- Nennweite: DN40 (G 1½")
- Material: Edelstahl V2A (1.4301)
- Ausführung: Annular-Wellrohr (ringgewellt)
- Gewinde: Innengewinde/Innengewinde (IG/IG),zylindrisch nach DIN ISO 228-1
- Nennlänge: 1000 mm (±50 mm)
- Betriebsdruck: PN 10 (10 bar)
- Temperaturbereich: -20°C bis +110°C
- Medium: Wasser-Glykol Gemisch
- Ummantelung: Ohne

NORMEN UND ZULASSUNGEN:
- Nach DIN EN 14800 (Metallische Wellrohre)
- CE-Kennzeichnung

LIEFERUMFANG:
- Flexibles Edelstahlrohr komplett montagebereit
- Inkl. Dichtungen (EPDM oder FKM)
- Inkl. erforderlicher Befestigungsmaterialien

Oder gleichwertig.
Menge: 2,000 St

**01.01.23 flexiblem Edelstahlrohr mit Innengewinde**
flexiblem Edelstahlrohr mit Innengewinde

TECHNISCHE SPEZIFIKATION:
- Nennweite: DN50 (G 2")
- Material: Edelstahl V2A (1.4301)
- Ausführung: Annular-Wellrohr (ringgewellt)
- Gewinde: Innengewinde/Innengewinde (IG/IG),zylindrisch nach DIN ISO 228-1
- Nennlänge: 1000 mm (±50 mm)
- Betriebsdruck: PN 10 (10 bar)
- Temperaturbereich: -20°C bis +110°C
- Medium: Wasser-Glykol Gemisch
- Ummantelung: Ohne

NORMEN UND ZULASSUNGEN:
- Nach DIN EN 14800 (Metallische Wellrohre)
- CE-Kennzeichnung

LIEFERUMFANG:
- Flexibles Edelstahlrohr komplett montagebereit
- Inkl. Dichtungen (EPDM oder FKM)
- Inkl. erforderlicher Befestigungsmaterialien

Oder gleichwertig.
Menge: 2,000 St

**01.01.24 Absperrventil Wasser-Glycol solarthermiebest EN-GJL-250 Schrägsitz-Durchgang Handrad PN6 DN40 Dämmschalen**
STLB-Bau 2024-10 041
Absperrventil, für Wasser-Glycol-Gemisch, beständig für Solarthermie VDI 6002 Blatt 1, bis 90 Grad C, mit Entleerung, mit Flanschanschluss, Baulänge DIN EN 558, Gehäuse aus Gusseisen EN-GJL-250, in Schrägsitz-Durchgangsform, mit Handrad, mit wartungsfreier Spindelabdichtung, Sitz weich dichtend, Nenndruck 0,6 MPa (6 bar), DN 40, mit Dämmschalen.
Menge: 2,000 St

**01.01.25 Absperrventil Wasser-Glycol solarthermiebest EN-GJL-250 Schrägsitz-Durchgang Handrad PN6 DN50 Dämmschalen**
STLB-Bau 2024-10 041
Absperrventil, für Wasser-Glycol-Gemisch, beständig für Solarthermie VDI 6002 Blatt 1, bis 90 Grad C, mit Entleerung, mit Flanschanschluss, Baulänge DIN EN 558, Gehäuse aus Gusseisen EN-GJL-250, in Schrägsitz-Durchgangsform, mit Handrad, mit wartungsfreier Spindelabdichtung, Sitz weich dichtend, Nenndruck 0,6 MPa (6 bar), DN 50, mit Dämmschalen.
Menge: 2,000 St

**01.01.26 Elektrischer Einschraubheizkörper + Einbau Pufferspeicher**
Elektrischer Einschraubheizkörper zur stufenlosen Erwärmung von Heizungswasser, geeignet für den Betrieb in Verbindung mit einem externen, stufenlos regelnden PV-Leistungsregler zur Eigenverbrauchsoptimierung von Photovoltaikstrom.

Technische Daten
Maximale Leistung: 3.000 W
Heizleistung (regelbar): 0 - 3.000 W, stufenlos regelbar durch externen PV-Leistungsregler
Netzanschluss: Einphasig, 230 V, 50 Hz
Anschlussart: Schutzkontaktstecker (Typ F, CEE 7/4)
Anschlusskabellänge: 2,8 m
Abmessungen (L x H x B): ca. 88 x 88 x 518 mm
Heizpatronenanschluss: G 1 1/2 Zoll (Einschraubgewinde)
Heizfreie Zone: 130 mm ab Dichtfläche
Anzugsmoment: 60 Nm
Einbaulage: horizontal
Max. Betriebsdruck: 10 bar
Schutzart: mind. IP 45 nach DIN EN 60529
Max. Umgebungstemperatur am Gehäuse: 35 °C
Sicherheitstemperaturbegrenzer: ca. 98 °C mit Thermostat
Zieltemperaturbereich mit Thermostat: ca. 34 - 78 °C, einstellbar.

Inkl. betriebsfertiger Einbau und Durchführung des Elektrischer Einschraubheizkörper in den Pufferspeicher  wie in Pos. 01.01.17 beschrieben.
Menge: 3,000 St

#### Bereich 01.02 Druckhaltung und Anlagenabsicherung

**01.02.1 Membran-Druckausdehnungsgefäß 80l 6bar Stahl äußere Grundbesch**
STLB-Bau 2024-10 040
Membran-Druckausdehnungsgefäß mit Abnahmebescheinigung,
Hersteller und Typ '....................................................'
vom Bieter einzutragen,
DIN EN 13831, für Heizungswasser, Nennvolumen 80 l, zulässiger Betriebsüberdruck 6 bar, Vordruck 1 bar, aus Stahl, mit äußerer Grundbeschichtung, mit Flanschanschluss einschl. Gegenflansch, Schrauben und Dichtungen, mit Membrane, auswechselbar, als Halbmembran, Anordnung stehend, einschl. Standkonsolen aus Stahl.
Menge: 1,000 St

**01.02.2 Kappenventil**
Kappenventil
Für Membran-Druckausdehnungsgefäße in geschlossenen Heizungs- und Kühlwasseranlagen.
Mit einer gegen unbeabsichtigtes Schließen gesicherten Absperrung und einer Entleerung gemäß DIN EN 12828.
Typ: SU R 1" x 1"
Betriebstemperatur: 120
Betriebsüberdruck: 10 bar
Anschluss : R 1"

Oder gleichwertig.
Menge: 4,000 St.

**01.02.3 Vakuum-Sprührohrentgasung zur System- und**
Vakuum-Sprührohrentgasung zur System- und Nachspeisewasserentgasung in geschlossenen Heizwasser- und Kühlkreisläufen, als vollautomatische Multifunktionseinheit mit "auto start"-Funktion und selbsttätigem hydraulischen Abgleich des Entgasungsprozesses sowie Steuerung und Überwachung der Nachspeisefunktion.
Geeignet für die Medien Wasser und Wasser/Glykolgemisch bis zu einem Mischungsverhältnis von 50/50%.
Funktionseinheit bestehend aus für die Wandmontage konstruiertem Hydraulikteil und elektronischer, ergonomisch angeordneter Control Smart Steuerung mit CE Kennzeichen.
Im Hydraulikteil erfolgt die Entgasung mittels einer Membranpumpe in Verbindung mit einem vertikal angeordneten Messing-Vakuum-Sprührohr. Dieses ist mit Vakuumsprühdüse, Peilrohrentgasung und Drucküberwachung ausgerüstet. Die gesamte Einheit befindet sich schmutzgeschützt in einem Gehäuse aus expandiertem Polypropylen mit einer öffenbaren Wartungshaube.
Die Control Smart Steuerung ist in ein robustes Kunststoffgehäuse integriert, in der sowohl die Leistungs- und Kommunikationselektronik und das Bedientableau mit schmutzunempflindlicher Folientastatur untergebracht sind. Bluetooth serienmäßig als Kommunikationsschnittstelle integriert. Die Steuerung besitzt eine vollautomatische Mikroprozessorsteuerung mit Zeitfunktion, differenzierendem Fehler- und Parameterspeicher, LED-Anzeige der Betriebsmodi und allgemeiner Fehlermeldung, Visualisierung der Steuerungszustände für Systemdruck und allen relevanten Betriebs- und Störmeldungen mit der Control Smart App via Bluetooth Kommunikation.
Kommunikationselektronik bestehend aus:  Schnittstelle RS485 (galvanisch getrennt) für den Anschluss optionaler Kommunikationskomponenten inklusive Protokoll Modbus RTU potenzialfreier Ausgang zur Weiterleitung der Sammelmeldung digitaler Eingang zur Signalverarbeitung eines Kontaktwasserzählers analoger Eingang für die Messung der Leitfähigkeit Eingang zur Nachspeise-Funktionsanforderung über externes SignalControl Smart arbeitet mittels Plug & Play Funktion zur eigenständigen Anlagendruckerkennung, ermöglich eine drahtlose Komfortbedienung über eine App für Smartphones und Tablets für die Betriebssysteme iOS und Android zur einfachen Inbetriebnahme und zur Visualisierung des Anlagenbetriebs. Folgende Funktionen stehen zur Verfügung:  automatische Einstellung der Uhrzeit und des Datums Ein- und Verstellen des Mindestbetriebsdrucks p0 Einschaltzeiten für Dauer- und Intervallentgasung können vom Anwender frei vergeben und eingetragen werden freie Parametrierung von Wochentag und Uhrzeit für den Betriebsmodus Intervallentgasung inkl. einer Sommerfunktion Status-, Warn- und Fehleranzeige zu Anlagendruck und Betriebszuständen inkl. Diagnosehinweisen und Handlungsempfehlungen automatische Softwareupdates Sicherheits- und funktionsrelevante Parameter sind vor unautorisiertem Zugriff geschützt.
Steuereinheit komplett montiert und anschlussfertig nach VDE-Vorschriften verdrahtet, Netzanschlusskabel und Netzstecker, Systemanschlüsse  mittels integrierten Absperrungen.
Vakuum-Sprührohrentgasung des Inhalts-,  Füll- und Nachspeisewassers in selbstoptimierendem Betrieb mit Zyklen für Dauer-, Intervall- und Nachspeiseentgasung.  Kontrollierte Nachspeisung über betriebssicheren Zweiwegemotorkugelhahn. Die Ansteuerung erfolgt über eine integrierte Systemdruckauswertung oder ein externes 230 V Signal (z.B. einer Druckhaltestation), mit automatischer Unterbrechung und Störmeldung bei Überschreitung der Laufzeit und/oder der Zyklenanzahl. Die Nachspeisung kann alternativ aus einem offenen Netztrennbehälter erfolgen.  Auswertemöglichkeit eines Kontaktwasserzählers inkl. optional möglicher Kapazitätsüberwachung von Ionentauschern in der Nachspeiseleitung.  Dokumentation und Kontrolle des Gesamtsystems bezüglich o.g. Parameter.
Typ: S
Max. Anlagenvolumen: 6 m³
Max. Anlagenvolumen Glykol: 4 m³
Max. zul. Betriebstemperatur: 70 °C
Max. zul. Betriebsüberdruck: 8 bar
Arbeitsdruck: 0.5 - 4.5 bar
Mindestzulaufdruck Nachspeisung: 0.10 bar
Max. Schalldruckpegel: 55 dB(A)
Anschluss elektrisch: 230V/50Hz
Anschluss Druckseite: G 1/2"
Anschluss Abströmseite: G 1/2"
Anschluss Nachspeisung: G 1/2"
Ausscheidegrad gelöste Gase bis: 90 %
Max. Teilvolumenstrom Netz: 0.050 m³/h
Max. Volumenstrom Nachspeisung: 0.080 m³/h
Max. elektr. Nennleistung: 0.20 kW
Max. Höhe: 572 mm
Breite: 340 mm
Tiefe: 211 mm
VPE: 1 St.

Oder gleichwertig.

Hersteller und Typ '....................................................'
vom Bieter einzutragen.
Menge: 1,000 St

**01.02.4 Schmutz- und Schlammabscheider für Heiz- und**
Schmutz- und Schlammabscheider für Heiz- und Kühlwassersysteme bzw. geschlossene flüssigkeitsgefüllte Anlagensysteme.
Geeignet für die Medien Wasser und Wasser/Glykolgemisch bis zu einem Mischungsverhältnis von 50/50%.
Integrierter Hochenergie-Dauermagnet Easy Clip mit Ansteckfunktion für eine schnelle Anbindung ohne zusätzlichen Montageaufwand am Schlamm- und Schmutzabscheider. Hochleistungsmagnet besteht aus einer isostatisch gepressten Neodym Scheibe, der in eine Ansteckhülse aus TPE eingesetzt ist. Hocheffiziente Separierung und Fixierung von ferromagnetischen Partikeln aus dem Fluidstrom direkt in die Abscheidekammer durch axial ausgerichtetes Magnetfeld. Partikel werden durch einfaches Abziehen des Ansteckmagneten vom Abscheidergehäuse und einer anschließenden Reinigung ohne Betriebsunterbrechung dauerhaft und gezielt aus dem System entfernt. Für Wartungsarbeiten kann der Ansteckmagnet durch einfaches Abziehen vom Abscheidergehäuse entfernt werden.
Die Reinigung und Entleerung des Schmutzsammelraums ist über einen eigenen Entschlammungskugelhahn ohne Betriebsunterbrechung möglich.
Typ: D 1 1/2 M
Gehäusewerkstoff: Messing
Magnettyp: Ansteckmagnet
Einbauvariante: horizontal
Betriebstemperatur: 0 °C - 110 °C
Betriebsüberdruck: 10 bar
Anschluss : IG 1 1/2"
Reinigungsanschluss: G 3/4"
Anschlussvariante: Gewinde
Max. Volumenstrom: 5.0 m³/h
Durchmesser: 63 mm
Max. Höhe: 193 mm
Breite: 122 mm
Einbaulänge: 88 mm
VPE: 8 St.

Oder gleichwertig.

Hersteller und Typ '....................................................'
vom Bieter einzutragen.
Menge: 1,000 St

**01.02.5 Wärmedämmung für Exvoid Mikroblasen- oder Exdirt**
Wärmedämmung für Exvoid Mikroblasen- oder Exdirt Schlammabscheider.
Bestehend aus zwei form- und temperaturstabilen, anpassbaren, formschlüssigen Halbschalen aus Hartschaum mit Klappverschluß oder Spannband.
Typ: A/D 22 - 1 1/2
Dämmstärke: 15 mm
Dämmmaterial: EPP
Max. zul. Betriebstemperatur: 110 °C
Betriebstemperatur: 110
Durchmesser: 125 mm
Max. Höhe: 225 mm
Breite: 100 mm
Tiefe: 108 mm

Oder gleichwertig.

Hersteller und Typ '....................................................'
vom Bieter einzutragen.
Menge: 1,000 St

**01.02.6 Automatischer Schnell-/Großentlüfter für Heiz- und**
Automatischer Schnell-/Großentlüfter für Heiz- und Kühlwassersysteme bzw. geschlossene, flüssigkeitsgefüllte Anlagensysteme.
Geeignet für die Medien Wasser und Wasser/Glykolgemisch bis zu einem Mischungsverhältnis von 50/50%.
Armatur für die permanente Ableitung von Gasblasen aus entsprechend hierfür im Hydraulik-/Rohrleitungssystem vorgesehenen Hochpunkten oder Sammelstellen.
Anschluss : IG 1/2"
Entlüftungsanschluss: G 1/2"
Einbauvariante: vertikal
Gehäusewerkstoff: Messing
Max. zul. Betriebstemperatur: 110 °C
Betriebsüberdruck: 10 bar
Max. zul. Betriebsüberdruck: 10 bar
Anschlussvariante: Gewinde
Mitte Flansch-Mantel: 46 mm
Max. Höhe: 122 mm
Durchmesser: 63 mm
Betriebstemperatur: 0 °C - 110 °C
Breite: 78 mm
Gewicht: 0.63 kg
VPE: 12 St.

Oder gleichwertig.

Hersteller und Typ '....................................................'
vom Bieter einzutragen.
Menge: 1,000 St

**01.02.7 Armatur zur direkten Verbindung von Nachspeiseeinrichtungen**
Armatur zur direkten Verbindung von Nachspeiseeinrichtungen für Heiz- und Kühlwassersysteme mit Trinkwassernetzen. Im Einzelnen bestehend aus:  Armaturabsperrkugelhähnen mit Motoraufnahme für Fillset Safecontrol zur automatischen kontrollierten Nachspeisung Systemtrenner nach DIN 1988-100 bzw. DIN EN 1717 (BA), mit integriertem SchmutzfängerWasserzähler
Max. zul. Betriebstemperatur: 65 °C
Max. zul. Betriebsüberdruck: 10 bar
Anschluss Ein-/Austritt: R 1/2" / R 1/2"
Max. Höhe: 170 mm
Höhe inkl. Druckminderer: 204 mm
Breite: 314 mm
Einbaulänge: 314 mm
Tiefe: 150 mm

Oder gleichwertig.

Hersteller und Typ '....................................................'
vom Bieter einzutragen.
Menge: 1,000 St

**01.02.8 Der Impulsgeber erweitert die Funktionalität**
Der Impulsgeber erweitert die Funktionalität
Ihres Wasserzählers und ermöglicht eine komfortable Fernüberwachung des Wasserverbrauchs. Die erzeugten Impulse werden zuverlässig an ein externes Auslesegerät oder ein Datenerfassungssystem, wie z. B. eine Gebäudeleittechnik (GLT), weitergeleitet. So können Sie den Wasserverbrauch genau im Blick behalten, ohne direkten Zugriff auf den Zähler zu benötigen.
Diese Lösung sorgt für mehr Effizienz und Flexibilität bei der Verbrauchskontrolle.
Gehäusewerkstoff: Kunststoff
Max. zul. Betriebstemperatur: 55 °C
Schutzart: IP 68
Anzahl Ausgänge - analog: 1.000000
Durchmesser: 74 mm
Länge Anschlusskabel: 200 mm

Oder gleichwertig.

Hersteller und Typ '....................................................'
vom Bieter einzutragen.
Menge: 1,000 St

**01.02.9 Patronengehäuse, kompakte Basisarmatur zur Aufbereitung**
Patronengehäuse, kompakte Basisarmatur zur Aufbereitung von Füll- und Ergänzungswasser mittels Ionenaustauschverfahren zum Schutz von Wärmeerzeugern u. Warmwasserheizungsanlagen gemäß VDI 2035.
Leergehäuse ist montagefertig mit Wandhalterung zur wahlweisen Bestückung mit einer:
Enthärtungsharzpatrone für die Wasserenthärtung oder Zero Mischbettharzpatrone für die Wasserentsalzung
im Einzelnen bestehend aus:
zylindrischem Polypropylen-Gehäuse mit Messinggewindeanschlüssen zur Aufnahme einer der o.g. Wasserbehandlungspatronen und opt. Anbringung einer Verschneideeinrichtung Softmix,Durchflussbegrenzer,Absperrkugelhahn mit Probeentnahmehahn
Bauteile werden als kompakte Armatur zum Einbau in die Füll- und Ergänzungswasserleitung angeordnet.
Max. zul. Betriebstemperatur: 40 °C
Max. zul. Betriebsüberdruck: 8 bar
Anschluss Ein-/Austritt: Rp 1/2" / Rp 1/2"
Max. Dauerdurchfluss: 360 l/h
Patronenplätze: 1 St.
Max. Höhe: 600 mm
Breite: 260 mm
VPE: 80 St.

Oder gleichwertig.

Hersteller und Typ '....................................................'
vom Bieter einzutragen.
Menge: 1,000 St

**01.02.10 Kationenharzpatrone zur Füll- und**
Kationenharzpatrone zur Füll- und Ergänzungswasserenthärtung passend in das Fillsoft I oder II Patronengehäuse.
Bestehend aus zylindrischer Polypropylen Patrone gefüllt mit Kationentauscherharz zur Enthärtung von Füll- und Ergänzungswasser nach z.B. VDI 2035 und/oder Herstellerangaben in Warmwasserheizungsanlagen nach DIN EN 12828.
Kapazität: 6000 l×°dH
Max. zul. Betriebstemperatur: 40 °C
Lagertemperatur: 5 - 40 °C
Max. zul. Betriebsüberdruck: 8 bar
Durchmesser: 76 mm
Max. Höhe: 513 mm
VPE: 100 St.

Oder gleichwertig.

Hersteller und Typ '....................................................'
vom Bieter einzutragen.
Menge: 1,000 St

**01.02.11 Stabiler Kunststoffschlüssel für das sichere Lösen und Anziehen**
Stabiler Kunststoffschlüssel für das sichere Lösen und Anziehen der Verschraubung zur Erleichterung des Kartuschenwechsels.
Typ: Tool
Durchmesser: 143 mm
Max. Höhe: 298 mm

Oder gleichwertig.

Hersteller und Typ '....................................................'
vom Bieter einzutragen.
Menge: 1,000 St

**01.02.12 Wasserstandsbegrenzer zur Wasserstandsüberwachung an**
Wasserstandsbegrenzer zur Wasserstandsüberwachung an Wärmeerzeugern, bauteilgeprüft nach VD-TÜV Merkblatt Wasserstand 100/2. Alternativ kann ein Mindestdruckbegrenzer, Durchflussbegrenzer oder eine andere geeignete Maßnahme gegen unzulässige Aufheizung bei Wassermangel eingesetzt werden.

Oder gleichwertig.

Hersteller und Typ '....................................................'
vom Bieter einzutragen.
Menge: 1,000 St

**01.02.13 Sicherheitsventil für Wärmeerzeuger, gemäß TRD 721,**
Sicherheitsventil für Wärmeerzeuger, gemäß TRD 721, Kennbuchstabe H.
Ansprechdruck SV Gefäßseite: 3.0 bar
Anschluss Eintritt: G 3/4"
Anschluss Austritt: G 1"
Abblaseleistung: 100 kW

Oder gleichwertig.

Hersteller und Typ '....................................................'
vom Bieter einzutragen.
Menge: 1,000 St

#### Bereich 01.03 Mess- und Absperrorgane, Pumpen (H)

*Hinweis: Pumpen*

**01.03.1 Umwälz-Kreiselpumpe Nassläufer stufenlos regelbar Heizwasser PN6 Inline-Pumpe Flanschanschl. DN40 Gehäuse Guss Laufrad Kunststoff 230VAC**
STLB-Bau 2024-10 040
Kreiselpumpe als Umwälzpumpe, als Nassläufer, stufenlos regelbar, druckgeregelt,
benötigter Volumenstrom Pumpe in m3/h '2648'

Mind.-Förderhöhe in m '3,32'

Fördermedium Heizwasser VDI 2035 Blatt 1, Betriebstemperatur max. 90 Grad C, Betriebsdruck PN 6, als Inline-Pumpe, mit Flanschanschluss, DN 40, Gehäuse aus Gusseisen, Laufrad aus Kunststoff, mit Motor, Bemessungsbetriebsspannung 230 V AC, Schutzart IP X4D DIN EN 60529 (VDE 0470-1), mit Motorschutz, max. Anlaufstrom 5 A, EEI kleiner gleich 0,20, als Hocheffizienzpumpe, mit Wärmedämmschalen gemäß Gebäudeenergiegesetz (GEG),
Hersteller und Typ '....................................................'
vom Bieter einzutragen.
Menge: 1,000 St

**01.03.2 Umwälz-Kreiselpumpe Nassläufer stufenlos regelbar Heizwasser PN6 Inline-Pumpe Flanschanschl. DN40 Gehäuse Guss Laufrad Kunststoff 230VAC**
STLB-Bau 2024-10 040
Kreiselpumpe als Umwälzpumpe, als Nassläufer, stufenlos regelbar, druckgeregelt,
benötigter Volumenstrom Pumpe in m3/h '3538'

Mind.-Förderhöhe in m '4,76'

Fördermedium Heizwasser VDI 2035 Blatt 1, Betriebstemperatur max. 90 Grad C, Betriebsdruck PN 6, als Inline-Pumpe, mit Flanschanschluss, DN 40, Gehäuse aus Gusseisen, Laufrad aus Kunststoff, mit Motor, Bemessungsbetriebsspannung 230 V AC, Schutzart IP X4D DIN EN 60529 (VDE 0470-1), mit Motorschutz, max. Anlaufstrom 5 A, EEI kleiner gleich 0,20, als Hocheffizienzpumpe, mit Wärmedämmschalen gemäß Gebäudeenergiegesetz (GEG),
Hersteller und Typ '....................................................'
vom Bieter einzutragen.
Menge: 1,000 St

**01.03.3 Umwälz-Kreiselpumpe Nassläufer stufenlos regelbar Heizwasser PN6 Inline-Pumpe Flanschanschl. DN40 Gehäuse Guss Laufrad Kunststoff 230VAC**
STLB-Bau 2024-10 040
Kreiselpumpe als Umwälzpumpe, als Nassläufer, stufenlos regelbar, druckgeregelt,
benötigter Volumenstrom Pumpe in m3/h '1735'

Mind.-Förderhöhe in m '3,32'

Fördermedium Heizwasser VDI 2035 Blatt 1, Betriebstemperatur max. 90 Grad C, Betriebsdruck PN 6, als Inline-Pumpe, mit Flanschanschluss, DN 40, Gehäuse aus Gusseisen, Laufrad aus Kunststoff, mit Motor, Bemessungsbetriebsspannung 230 V AC, Schutzart IP X4D DIN EN 60529 (VDE 0470-1), mit Motorschutz, max. Anlaufstrom 5 A, EEI kleiner gleich 0,20, als Hocheffizienzpumpe, mit Wärmedämmschalen gemäß Gebäudeenergiegesetz (GEG),
Hersteller und Typ '....................................................'
vom Bieter einzutragen.
Menge: 1,000 St

*Hinweis: Armaturen (Verteiler)*

**01.03.4 Ultraschall-Messrohr DN32 PN16**
Ultraschall-Messrohr mit außenliegender Sensorik ohne Mediumsberührung, zur Messung & Überwachung (Monitoring) von Strömungsrichtung, Volumenstrom, Vor- & Rücklauftemperatur sowie Leistung & Wärmemenge, gleichbleibende Messgenauigkeit unabhängig von Mindestdifferenzdrücken, zum Einsatz in Heizungs-, Lüftungs- und Klimaanlagen sowie Kühlkreisläufen, geeignet für Wasser & Wasser-Glykolgemische, -10 bis 120oC, Baulänge EN 558/14, einteiliges Gehäuse aus EN-GJL-250 (5.1301), wartungsfrei, voll isolierbar nach aktueller EnEV, mit Außenanstrich blau (ähnlich RAL 5002), konstruiert, gefertigt, geprüft und gekennzeichnet nach Europäischer Druckgeräterichtlinie
Druckstufe: PN 16
Nennweite: DN 32

Oder gleichwertig.

Hersteller und Typ '....................................................'
vom Bieter einzutragen.
Menge: 1,000 St
Produkt:
  Artikel:
    Artikelnummer: 48021706
    Artikelkurztext: Ultraschall-Messrohr DN32 PN16

**01.03.5 Ultraschall-Messrohr DN40 PN16**
Ultraschall-Messrohr mit außenliegender Sensorik ohne Mediumsberührung, zur Messung & Überwachung (Monitoring) von Strömungsrichtung, Volumenstrom, Vor- & Rücklauftemperatur sowie Leistung & Wärmemenge, gleichbleibende Messgenauigkeit unabhängig von Mindestdifferenzdrücken, zum Einsatz in Heizungs-, Lüftungs- und Klimaanlagen sowie Kühlkreisläufen, geeignet für Wasser & Wasser-Glykolgemische, -10 bis 120oC, Baulänge EN 558/14, einteiliges Gehäuse aus EN-GJL-250 (5.1301), wartungsfrei, voll isolierbar nach aktueller EnEV, mit Außenanstrich blau (ähnlich RAL 5002), konstruiert, gefertigt, geprüft und gekennzeichnet nach Europäischer Druckgeräterichtlinie
Druckstufe: PN 16
Nennweite: DN 40

Oder gleichwertig.

Hersteller und Typ '....................................................'
vom Bieter einzutragen.
Menge: 1,000 St
Produkt:
  Artikel:
    Artikelnummer: 48021707
    Artikelkurztext: Ultraschall-Messrohr DN40 PN16

**01.03.6 Ultraschall-Messrohr DN50 PN16**
Ultraschall-Messrohr mit außenliegender Sensorik ohne Mediumsberührung, zur Messung & Überwachung (Monitoring) von Strömungsrichtung, Volumenstrom, Vor- & Rücklauftemperatur sowie Leistung & Wärmemenge, gleichbleibende Messgenauigkeit unabhängig von Mindestdifferenzdrücken, zum Einsatz in Heizungs-, Lüftungs- und Klimaanlagen sowie Kühlkreisläufen, geeignet für Wasser & Wasser-Glykolgemische, -10 bis 120oC, Baulänge EN 558/14, einteiliges Gehäuse aus EN-GJL-250 (5.1301), wartungsfrei, voll isolierbar nach aktueller EnEV, mit Außenanstrich blau (ähnlich RAL 5002), konstruiert, gefertigt, geprüft und gekennzeichnet nach Europäischer Druckgeräterichtlinie
Druckstufe: PN 16
Nennweite: DN 50

Oder gleichwertig.

Hersteller und Typ '....................................................'
vom Bieter einzutragen.
Menge: 1,000 St
Produkt:
  Artikel:
    Artikelnummer: 48021708
    Artikelkurztext: Ultraschall-Messrohr DN50 PN16

**01.03.7 Ultraschall-Messrohr Zubehör**
Messcomputer für Monitoring & Permanentmessung von Strömungsrichtung, Volumenstrom, Vor- & Rücklauftemperatur sowie Wärmemenge mittels Ultraschall, Kommunikation via Anlog- (2x 0/4-20mA / 0/2-10V / 0-5V) und Modbus-Interface, Inbetriebnahme, Bedienung & Anzeige über Service Tool, gleichbleibende Genauigkeit unabhängig von Mindestdifferenzdrücken, inkl. integrierter Kalibrier- und Messfunktion, medienspezifische Daten für Wasser & Wasser-Glykol-Gemische direkt auswählbar, Versorgungsspannung 24V AC/DC

Oder gleichwertig.

Hersteller und Typ '....................................................'
vom Bieter einzutragen.
Menge: 3,000 St

**01.03.8 Absperrventil Wasser EN-GJL-250 Schrägsitz-Durchgang Handrad PN6 DN32 Dämmschalen**
STLB-Bau 2024-10 041
Absperrventil, für Wasser bis 90 Grad C, mit Flanschanschluss, Baulänge DIN EN 558, Gehäuse aus Gusseisen EN-GJL-250, in Schrägsitz-Durchgangsform, mit Handrad, mit wartungsfreier Spindelabdichtung, Sitz weich dichtend, Nenndruck 0,6 MPa (6 bar), DN 32, mit Dämmschalen.
Menge: 4,000 St

**01.03.9 Absperrventil Wasser EN-GJL-250 Schrägsitz-Durchgang Handrad PN6 DN40 Dämmschalen**
STLB-Bau 2024-10 041
Absperrventil, für Wasser bis 90 Grad C, mit Flanschanschluss, Baulänge DIN EN 558, Gehäuse aus Gusseisen EN-GJL-250, in Schrägsitz-Durchgangsform, mit Handrad, mit wartungsfreier Spindelabdichtung, Sitz weich dichtend, Nenndruck 0,6 MPa (6 bar), DN 40, mit Dämmschalen.
Menge: 8,000 St

**01.03.10 Absperrventil Wasser EN-GJL-250 Schrägsitz-Durchgang Handrad PN6 DN50 Dämmschalen**
STLB-Bau 2024-10 041
Absperrventil, für Wasser bis 90 Grad C, mit Flanschanschluss, Baulänge DIN EN 558, Gehäuse aus Gusseisen EN-GJL-250, in Schrägsitz-Durchgangsform, mit Handrad, mit wartungsfreier Spindelabdichtung, Sitz weich dichtend, Nenndruck 0,6 MPa (6 bar), DN 50, mit Dämmschalen.
Menge: 4,000 St

**01.03.11 Rückschlagklappe Gusseisen DN32 PN6 Wasser bis 90GradC**
STLB-Bau 2024-10 041
Rückschlagklappe, Gehäuse aus Gusseisen, DN 32, Nenndruck 0,6 MPa (6 bar), für Wasser, max. Betriebstemperatur bis 90 Grad C, mit Flanschanschluss, als Zwischenflanschausführung.
Menge: 1,000 St

**01.03.12 Rückschlagklappe Gusseisen DN40 PN6 Wasser bis 90GradC**
STLB-Bau 2024-10 041
Rückschlagklappe, Gehäuse aus Gusseisen, DN 40, Nenndruck 0,6 MPa (6 bar), für Wasser, max. Betriebstemperatur bis 90 Grad C, mit Flanschanschluss, als Zwischenflanschausführung.
Menge: 1,000 St

**01.03.13 Rückschlagklappe Gusseisen DN50 PN6 Wasser bis 90GradC**
STLB-Bau 2024-10 041
Rückschlagklappe, Gehäuse aus Gusseisen, DN 50, Nenndruck 0,6 MPa (6 bar), für Wasser, max. Betriebstemperatur bis 90 Grad C, mit Flanschanschluss, als Zwischenflanschausführung.
Menge: 1,000 St

**01.03.14 Schmutzfänger DN32 Wasser bis 90GradC PN6 Schrägsitz EN-GJL-250**
STLB-Bau 2024-10 041
Schmutzfänger, DN 32, für Wasser, max. Betriebstemperatur bis 90 Grad C, Nenndruck 0,6 MPa (6 bar), in Schrägsitzform, mit Flanschanschluss, Gehäuse aus Gusseisen EN-GJL-250, mit Normalsieb.
Menge: 1,000 St

**01.03.15 Schmutzfänger DN40 Wasser bis 90GradC PN6 Schrägsitz EN-GJL-250**
STLB-Bau 2024-10 041
Schmutzfänger, DN 40, für Wasser, max. Betriebstemperatur bis 90 Grad C, Nenndruck 0,6 MPa (6 bar), in Schrägsitzform, mit Flanschanschluss, Gehäuse aus Gusseisen EN-GJL-250, mit Normalsieb.
Menge: 2,000 St

**01.03.16 Schmutzfänger DN50 Wasser bis 90GradC PN6 Schrägsitz EN-GJL-250**
STLB-Bau 2024-10 041
Schmutzfänger, DN 50, für Wasser, max. Betriebstemperatur bis 90 Grad C, Nenndruck 0,6 MPa (6 bar), in Schrägsitzform, mit Flanschanschluss, Gehäuse aus Gusseisen EN-GJL-250, mit Normalsieb.
Menge: 1,000 St

**01.03.17 Vorschweißflansch PN6 Stahl niro Wasser DN32**
STLB-Bau 2024-10 041
Vorschweißflansch DIN EN 1092-1 PN 6, aus nichtrostendem Stahl, einschl. Schrauben und Dichtung, für Wasser, DN 32.
Menge: 6,000 St

**01.03.18 Vorschweißflansch PN6 Stahl niro Wasser DN40**
STLB-Bau 2024-10 041
Vorschweißflansch DIN EN 1092-1 PN 6, aus nichtrostendem Stahl, einschl. Schrauben und Dichtung, für Wasser, DN 40.
Menge: 8,000 St

**01.03.19 Vorschweißflansch PN6 Stahl niro Wasser DN50**
STLB-Bau 2024-10 041
Vorschweißflansch DIN EN 1092-1 PN 6, aus nichtrostendem Stahl, einschl. Schrauben und Dichtung, für Wasser, DN 50.
Menge: 6,000 St

**01.03.20 Absperrventil Wasser Stahl niro Schrägsitz-Durchgang Handrad PN6 DN25 Dämmschalen**
STLB-Bau 2024-10 041
Absperrventil, für Wasser bis 90 Grad C, mit Pressanschluss, Gehäuse aus nichtrostendem Stahl, Werkstoff-Nr 1.4410, in Schrägsitz-Durchgangsform, mit Handrad, mit wartungsfreier Spindelabdichtung, Sitz weich dichtend, Nenndruck 0,6 MPa (6 bar), DN 25, mit Dämmschalen.
Menge: 3,000 St

**01.03.21 Absperrventil Wasser Stahl niro Schrägsitz-Durchgang Handrad PN6 DN32 Dämmschalen**
STLB-Bau 2024-10 041
Absperrventil, für Wasser bis 90 Grad C, mit Pressanschluss, Gehäuse aus nichtrostendem Stahl, Werkstoff-Nr 1.4410, in Schrägsitz-Durchgangsform, mit Handrad, mit wartungsfreier Spindelabdichtung, Sitz weich dichtend, Nenndruck 0,6 MPa (6 bar), DN 32, mit Dämmschalen.
Menge: 4,000 St

**01.03.22 Absperrventil Wasser Stahl niro Schrägsitz-Durchgang Handrad PN6 DN40 Dämmschalen**
STLB-Bau 2024-10 041
Absperrventil, für Wasser bis 90 Grad C, mit Pressanschluss, Gehäuse aus nichtrostendem Stahl, Werkstoff-Nr 1.4410, in Schrägsitz-Durchgangsform, mit Handrad, mit wartungsfreier Spindelabdichtung, Sitz weich dichtend, Nenndruck 0,6 MPa (6 bar), DN 40, mit Dämmschalen.
Menge: 8,000 St

**01.03.23 Absperrventil Wasser Stahl niro Schrägsitz-Durchgang Handrad PN6 DN50 Dämmschalen**
STLB-Bau 2024-10 041
Absperrventil, für Wasser bis 90 Grad C, mit Pressanschluss, Gehäuse aus nichtrostendem Stahl, Werkstoff-Nr 1.4410, in Schrägsitz-Durchgangsform, mit Handrad, mit wartungsfreier Spindelabdichtung, Sitz weich dichtend, Nenndruck 0,6 MPa (6 bar), DN 50, mit Dämmschalen.
Menge: 4,000 St

**01.03.24 Luftgefäß 2gewölbte Böden 120GradC 6bar Stahl DN50 L 200mm 2Ltg-Anschl. Flansch Gegenflansch DN32**
STLB-Bau 2024-10 040
Luftgefäß mit 2 gewölbten Böden, max. zulässige Betriebstemperatur 120 Grad C, max. Betriebsüberdruck 0,6 MPa (6 bar), aus Stahlrohren, mit Werkszeugnis 2.2 DIN EN 10204, bis DN 50, Gesamtlänge 200 mm, mit 2 Leitungsanschlüssen mit Flansch einschl. Gegenflansch, Schrauben und Dichtungen, Anschluss DN 32, mit Entlüftungsleitung, Länge 2 m und Entlüftungshahn.
Menge: 2,000 St

**01.03.25 Luftgefäß 2gewölbte Böden 120GradC 6bar Stahl DN65 L 250mm 2Ltg-Anschl. Flansch Gegenflansch DN40**
STLB-Bau 2024-10 040
Luftgefäß mit 2 gewölbten Böden, max. zulässige Betriebstemperatur 120 Grad C, max. Betriebsüberdruck 0,6 MPa (6 bar), aus Stahlrohren, mit Werkszeugnis 2.2 DIN EN 10204, bis DN 65, Gesamtlänge 250 mm, mit 2 Leitungsanschlüssen mit Flansch einschl. Gegenflansch, Schrauben und Dichtungen, Anschluss DN 40, mit Entlüftungsleitung, Länge 2 m und Entlüftungshahn.
Menge: 4,000 St

**01.03.26 Luftgefäß 2gewölbte Böden 120GradC 6bar Stahl DN80 L 250mm 2Ltg-Anschl. Flansch Gegenflansch DN50**
STLB-Bau 2024-10 040
Luftgefäß mit 2 gewölbten Böden, max. zulässige Betriebstemperatur 120 Grad C, max. Betriebsüberdruck 0,6 MPa (6 bar), aus Stahlrohren, mit Werkszeugnis 2.2 DIN EN 10204, bis DN 80, Gesamtlänge 250 mm, mit 2 Leitungsanschlüssen mit Flansch einschl. Gegenflansch, Schrauben und Dichtungen, Anschluss DN 50, mit Entlüftungsleitung, Länge 2 m und Entlüftungshahn.
Menge: 2,000 St

*Hinweis: Armaturen (Leitungssystem)*

**01.03.27 Sicherheitsventil Anlüftvorr. geschlossene Wasserheizungsanlage Wasser bis 70GradC Stahl niro PN10 DN40**
STLB-Bau 2024-10 041
Sicherheitsventil mit Anlüftvorrichtung, bauteilgeprüft, federbelastet, für geschlossene Wasserheizungsanlagen DIN EN 12828, für Wasser, max. Betriebstemperatur bis 70 Grad C,
Ansprechüberdruck '0.1' bar,
max. Wärmeleistung Sattdampfabblasung '71' kW, mit Gewindeanschluss, Gehäuse aus nichtrostendem Stahl, Nenndruck 1 MPa (10 bar), DN 40.
Menge: 2,000 St

**01.03.28 Differenzdruckregler Sollwert 350mbar Rücklaufmontage PN6 DN25**
STLB-Bau 2024-10 041
Differenzdruckregler, Sollwert 350 mbar, für Wasser, max. Betriebstemperatur bis 90 Grad C,
max. Druckdifferenz in bar '326'

Rücklaufmontage mit Kapillarrohr und Verschraubung, Länge bis 1 m, mit Außengewinde, mit Gewindetüllen, Gehäuse aus Rotguss, Nenndruck 0,6 MPa (6 bar), DN 25.
Menge: 1,000 St

**01.03.29 Differenzdruckregler Sollwert 250mbar Rücklaufmontage PN6 DN25**
STLB-Bau 2024-10 041
Differenzdruckregler, Sollwert 250 mbar, für Wasser, max. Betriebstemperatur bis 90 Grad C,
max. Druckdifferenz in bar '146'

Rücklaufmontage mit Kapillarrohr und Verschraubung, Länge bis 1 m, mit Außengewinde, mit Gewindetüllen, Gehäuse aus Rotguss, Nenndruck 0,6 MPa (6 bar), DN 25.
Menge: 1,000 St

**01.03.30 Differenzdruckregler Sollwert 300mbar Rücklaufmontage PN6 DN25**
STLB-Bau 2024-10 041
Differenzdruckregler, Sollwert 300 mbar, für Wasser, max. Betriebstemperatur bis 90 Grad C,
max. Druckdifferenz in bar '262'

Rücklaufmontage mit Kapillarrohr und Verschraubung, Länge bis 1 m, mit Außengewinde, mit Gewindetüllen, Gehäuse aus Rotguss, Nenndruck 0,6 MPa (6 bar), DN 25.
Menge: 1,000 St

**01.03.31 Strangventil Rotguss PN6 DN25**
STLB-Bau 2024-10 041
Strangventil, mit Voreinstellung, mit Gewindeanschluss für Kapillarrohr und Stopfen, für Wasser, max. Betriebstemperatur bis 90 Grad C, mit Entleerung und Messanschluss, mit Pressanschluss, Gehäuse aus Rotguss, Nenndruck 0,6 MPa (6 bar), DN 25.
Menge: 3,000 St

**01.03.32 Distanzstück Wärmezähler PN6 G2B L 300mm**
STLB-Bau 2024-10 041
Distanzstück für Wärmezähler, Nenndruck 0,6 MPa (6 bar), mit Gewindeanschluss, G 2 B, Baulänge 300 mm.
Menge: 3,000 St

**01.03.33 Entleerungsarmatur Messing PN6 DN10**
STLB-Bau 2024-10 041
Entleerungsarmatur, für Wasser bis 90 Grad C, mit Handrad, mit Verschlusskappe und Kette, Gehäuse aus Messing, weich dichtend, mit Gewindeanschluss, Nenndruck 0,6 MPa (6 bar), DN 10.
Menge: 10,000 St

*Hinweis: Meßeinrichtungen*

**01.03.34 Tauchhülse Thermometer-Messel. L 50mm Messing**
STLB-Bau 2024-10 041
Tauchhülse für Thermometer-Messelement, Einbaulänge 50 mm, mit Klemmringverschraubung, aus Messing, zum Einschrauben G 1/2.
Menge: 16,000 St

**01.03.35 Zeigerthermometer Bimetall L 50mm Stahl niro Durchm./NG 80mm 0-100GradC**
STLB-Bau 2024-10 041
Zeigerthermometer DIN EN 13190, Messsystem Bimetall, Austritt des Messelementes nach hinten, glattes Messelement, Einbaulänge 50 mm, Gehäuse aus nichtrostendem Stahl, Gehäusenenndurchmesser 80 mm, Anzeigebereich 0 bis 100 Grad C, Genauigkeitsklasse 1.
Menge: 16,000 St

**01.03.36 Druckmessgerät Stahl niro Durchm./NG 80mm 0-6bar**
STLB-Bau 2024-10 041
Druckmessgerät, Messsystem Rohrfeder DIN EN 837-1, ohne Zusatzeinrichtungen, Nenndruck 0,6 MPa (6 bar), Gehäuse aus nichtrostendem Stahl, ohne Rand, Gehäusenenngröße 80, Güteklasse 1, Anzeigebereich 0 bis 6 bar, Anschluss G 1/2 hinten, mediumberührte Teile aus nichtrostendem Stahl, Werkstoff-Nr 1.4571.
Menge: 12,000 St

**01.03.37 Wassersackrohr R 1/2**
Wassersackrohr DIN 16282,
U-Form, PN '6',
Anschlußgewinde R 1/2.
Menge: 6,000 St

**01.03.38 Manometerventil R 1/2**
Manometerventil,
mit Entlüftungsschraube,
mit Prüfflansch,
aus Messing, PN 25,
Anschlüsse Zapfen-Spannmuffe R 1/2.
Menge: 6,000 St

#### Bereich 01.04 Wärmeverteilnetze

*Hinweis: Montagearbeiten*
Die Montagearbeiten sind teilweise in einer Höhe über Gelände oder Fußboden von bis zu ca. 4m auszuführen.

Druckproben sind rechtzeitig anzumelden und auf Wunsch in Gegenwart von Bauleitung und Auftraggeber durchzuführen.

Wanddurchführungen durch Brandwände- und Brandabschnitte sind feuerbeständig auszuführen.

**01.04.1 Rohr Stahl niro Wasser-Glycol AD 42mm WD 1,5mm Pressen**
STLB-Bau 2024-10 041
Rohrleitung aus nichtrostenden Stahlrohren DIN EN 10217-7, Werkstoff-Nr 1.4520, für Wasser-Glycol-Gemisch, Außendurchmesser 42 mm, Wanddicke 1,5 mm, Verbindung durch Pressen, mit Verpresstkennzeichnung und Prüfsicherheit, Form- und Verbindungsstücke werden gesondert vergütet, Verlegung in Gebäuden und Zentralen, Rohrbefestigungen werden gesondert vergütet, Arbeitshöhe des Montageortes bis 3,5 m über der Standfläche des hierfür erforderlichen Gerüstes, Vorhaltung des Gerüsts für Arbeiten anderer AN wird gesondert vergütet,
Hersteller und Typ '....................................................'
vom Bieter einzutragen.
Menge: 15,000 m

**01.04.2 Bogen Einsteckende Stahl niro Pressverbindung 90Grad Wasser-Glycol Stahl niro AD 42mm**
STLB-Bau 2024-10 041
Bogen, mit Einsteckende, aus nichtrostendem Stahl, Pressverbindung, mit Verpresstkennzeichnung und Prüfsicherheit, 90 Grad, für Wasser-Glycol-Gemisch, für Rohrleitung aus nichtrostenden Stahlrohren DIN EN 10217-7, Werkstoff-Nr 1.4520, Außendurchmesser 42 mm.
Menge: 8,000 St

**01.04.3 Bogen Einsteckende Stahl niro Pressverbindung bis 45Grad Wasser-Glycol Stahl niro AD 42mm**
STLB-Bau 2024-10 041
Bogen, mit Einsteckende, aus nichtrostendem Stahl, Pressverbindung, mit Verpresstkennzeichnung und Prüfsicherheit, bis 45 Grad, für Wasser-Glycol-Gemisch, für Rohrleitung aus nichtrostenden Stahlrohren DIN EN 10217-7, Werkstoff-Nr 1.4520, Außendurchmesser 42 mm.
Menge: 4,000 St

**01.04.4 Muffe Stahl niro Pressverbindung Wasser-Glycol Stahl niro AD 42mm**
STLB-Bau 2024-10 041
Muffe, aus nichtrostendem Stahl, Pressverbindung, mit Verpresstkennzeichnung und Prüfsicherheit, für Wasser-Glycol-Gemisch, für Rohrleitung aus nichtrostenden Stahlrohren DIN EN 10217-7, Werkstoff-Nr 1.4520, Außendurchmesser 42 mm.
Menge: 2,000 St

**01.04.5 Rohr Stahl niro Wasser-Glycol AD 54mm WD 1,5mm Pressen**
STLB-Bau 2024-10 041
Rohrleitung aus nichtrostenden Stahlrohren DIN EN 10217-7, Werkstoff-Nr 1.4520, für Wasser-Glycol-Gemisch, Außendurchmesser 54 mm, Wanddicke 1,5 mm, Verbindung durch Pressen, mit Verpresstkennzeichnung und Prüfsicherheit, Form- und Verbindungsstücke werden gesondert vergütet, Verlegung in Gebäuden und Zentralen, Rohrbefestigungen werden gesondert vergütet, Arbeitshöhe des Montageortes bis 3,5 m über der Standfläche des hierfür erforderlichen Gerüstes, Vorhaltung des Gerüsts für Arbeiten anderer AN wird gesondert vergütet.
Menge: 15,000 m

**01.04.6 Bogen Einsteckende Stahl niro Pressverbindung bis 45Grad Wasser-Glycol Stahl niro AD 54mm**
STLB-Bau 2024-10 041
Bogen, mit Einsteckende, aus nichtrostendem Stahl, Pressverbindung, mit Verpresstkennzeichnung und Prüfsicherheit, bis 45 Grad, für Wasser-Glycol-Gemisch, für Rohrleitung aus nichtrostenden Stahlrohren DIN EN 10217-7, Werkstoff-Nr 1.4520, Außendurchmesser 54 mm.
Menge: 4,000 St

**01.04.7 Bogen Einsteckende Stahl niro Pressverbindung 90Grad Wasser-Glycol Stahl niro AD 54mm**
STLB-Bau 2024-10 041
Bogen, mit Einsteckende, aus nichtrostendem Stahl, Pressverbindung, mit Verpresstkennzeichnung und Prüfsicherheit, 90 Grad, für Wasser-Glycol-Gemisch, für Rohrleitung aus nichtrostenden Stahlrohren DIN EN 10217-7, Werkstoff-Nr 1.4520, Außendurchmesser 54 mm.
Menge: 8,000 St

**01.04.8 Muffe Stahl niro Pressverbindung Wasser-Glycol Stahl niro AD 54mm**
STLB-Bau 2024-10 041
Muffe, aus nichtrostendem Stahl, Pressverbindung, mit Verpresstkennzeichnung und Prüfsicherheit, für Wasser-Glycol-Gemisch, für Rohrleitung aus nichtrostenden Stahlrohren DIN EN 10217-7, Werkstoff-Nr 1.4520, Außendurchmesser 54 mm.
Menge: 4,000 St

**01.04.9 Rohr Stahl niro Heizungswasser AD 18mm WD 1mm Pressen**
*** Bezugsbeschreibung
STLB-Bau 2024-10 041
Rohrleitung aus nichtrostenden Stahlrohren DIN EN 10217-7, Werkstoff-Nr 1.4520, für Heizungswasser, Außendurchmesser 18 mm, Wanddicke 1 mm, Verbindung durch Pressen, mit Verpresstkennzeichnung und Prüfsicherheit, Form- und Verbindungsstücke werden gesondert vergütet, Verlegung in Gebäuden und Zentralen, Rohrbefestigungen werden gesondert vergütet, Arbeitshöhe des Montageortes bis 3,5 m über der Standfläche des hierfür erforderlichen Gerüstes, Vorhaltung des Gerüsts für Arbeiten anderer AN wird gesondert vergütet,
Hersteller und Typ '....................................................'
vom Bieter einzutragen.
Menge: 21,000 m

**01.04.10 Zuschlag für Montagehöhe über 3,5 m**
*** wie Position 01.04.9
Zuschlag für Montagearbeiten in Höhen über 3,5 m
bis6,0 m über Oberkante Fertigfußboden/Gelände.
Vorhaltung Gerüst von AN.
Menge: 6,000 m

**01.04.11 Rohr Stahl niro Heizungswasser AD 28mm WD 1,2mm Pressen**
STLB-Bau 2024-10 041
Rohrleitung aus nichtrostenden Stahlrohren DIN EN 10217-7, Werkstoff-Nr 1.4520, für Heizungswasser, Außendurchmesser 28 mm, Wanddicke 1,2 mm, Verbindung durch Pressen, mit Verpresstkennzeichnung und Prüfsicherheit, Form- und Verbindungsstücke werden gesondert vergütet, Verlegung in Gebäuden und Zentralen, Rohrbefestigungen werden gesondert vergütet, Arbeitshöhe des Montageortes bis 3,5 m über der Standfläche des hierfür erforderlichen Gerüstes, Vorhaltung des Gerüsts für Arbeiten anderer AN wird gesondert vergütet.
Menge: 86,000 m

**01.04.12 Rohr Stahl niro Heizungswasser AD 35mm WD 1,5mm Pressen**
*** Bezugsbeschreibung
STLB-Bau 2024-10 041
Rohrleitung aus nichtrostenden Stahlrohren DIN EN 10217-7, Werkstoff-Nr 1.4520, für Heizungswasser, Außendurchmesser 35 mm, Wanddicke 1,5 mm, Verbindung durch Pressen, mit Verpresstkennzeichnung und Prüfsicherheit, Form- und Verbindungsstücke werden gesondert vergütet, Verlegung in Gebäuden und Zentralen, Rohrbefestigungen werden gesondert vergütet, Arbeitshöhe des Montageortes bis 3,5 m über der Standfläche des hierfür erforderlichen Gerüstes, Vorhaltung des Gerüsts für Arbeiten anderer AN wird gesondert vergütet.
Menge: 40,000 m

**01.04.13 Zuschlag für Montagehöhe über 3,5 m**
*** wie Position 01.04.12
Zuschlag für Montagearbeiten in Höhen über 3,5 m
bis6,0 m über Oberkante Fertigfußboden/Gelände.
Vorhaltung Gerüst von AN.
Menge: 4,000 m

**01.04.14 Rohr Stahl niro Heizungswasser AD 42mm WD 1,5mm Pressen**
*** Bezugsbeschreibung
STLB-Bau 2024-10 041
Rohrleitung aus nichtrostenden Stahlrohren DIN EN 10217-7, Werkstoff-Nr 1.4520, für Heizungswasser, Außendurchmesser 42 mm, Wanddicke 1,5 mm, Verbindung durch Pressen, mit Verpresstkennzeichnung und Prüfsicherheit, Form- und Verbindungsstücke werden gesondert vergütet, Verlegung in Gebäuden und Zentralen, Rohrbefestigungen werden gesondert vergütet, Arbeitshöhe des Montageortes bis 3,5 m über der Standfläche des hierfür erforderlichen Gerüstes, Vorhaltung des Gerüsts für Arbeiten anderer AN wird gesondert vergütet.
Menge: 51,000 m

**01.04.15 Zuschlag für Montagehöhe über 3,5 m**
*** wie Position 01.04.14
Zuschlag für Montagearbeiten in Höhen über 3,5 m
bis6,0 m über Oberkante Fertigfußboden/Gelände.
Vorhaltung Gerüst von AN.
Menge: 20,000 m

**01.04.16 Rohr Stahl niro Heizungswasser AD 54mm WD 1,5mm Pressen**
*** Bezugsbeschreibung
STLB-Bau 2024-10 041
Rohrleitung aus nichtrostenden Stahlrohren DIN EN 10217-7, Werkstoff-Nr 1.4520, für Heizungswasser, Außendurchmesser 54 mm, Wanddicke 1,5 mm, Verbindung durch Pressen, mit Verpresstkennzeichnung und Prüfsicherheit, Form- und Verbindungsstücke werden gesondert vergütet, Verlegung in Gebäuden und Zentralen, Rohrbefestigungen werden gesondert vergütet, Arbeitshöhe des Montageortes bis 3,5 m über der Standfläche des hierfür erforderlichen Gerüstes, Vorhaltung des Gerüsts für Arbeiten anderer AN wird gesondert vergütet.
Menge: 17,000 m

**01.04.17 Zuschlag für Montagehöhe über 3,5 m**
*** wie Position 01.04.16
Zuschlag für Montagearbeiten in Höhen über 3,5 m
bis6,0 m über Oberkante Fertigfußboden/Gelände.
Vorhaltung Gerüst von AN.
Menge: 8,500 m

**01.04.18 Bogen Einsteckende Stahl niro Pressverbindung 90Grad Heizungswasser Stahl niro AD 18mm**
STLB-Bau 2024-10 041
Bogen, mit Einsteckende, aus nichtrostendem Stahl, Pressverbindung, mit Verpresstkennzeichnung und Prüfsicherheit, 90 Grad, für Heizungswasser, für Rohrleitung aus nichtrostenden Stahlrohren DIN EN 10217-7, Werkstoff-Nr 1.4520, Außendurchmesser 18 mm.
Menge: 1,000 St

**01.04.19 Bogen Einsteckende Stahl niro Pressverbindung 90Grad Heizungswasser Stahl niro AD 28mm**
STLB-Bau 2024-10 041
Bogen, mit Einsteckende, aus nichtrostendem Stahl, Pressverbindung, mit Verpresstkennzeichnung und Prüfsicherheit, 90 Grad, für Heizungswasser, für Rohrleitung aus nichtrostenden Stahlrohren DIN EN 10217-7, Werkstoff-Nr 1.4520, Außendurchmesser 28 mm.
Menge: 53,000 St

**01.04.20 Bogen Einsteckende Stahl niro Pressverbindung bis 45Grad Heizungswasser Stahl niro AD 35mm**
STLB-Bau 2024-10 041
Bogen, mit Einsteckende, aus nichtrostendem Stahl, Pressverbindung, mit Verpresstkennzeichnung und Prüfsicherheit, bis 45 Grad, für Heizungswasser, für Rohrleitung aus nichtrostenden Stahlrohren DIN EN 10217-7, Werkstoff-Nr 1.4520, Außendurchmesser 35 mm.
Menge: 4,000 St

**01.04.21 Bogen Einsteckende Stahl niro Pressverbindung 90Grad Heizungswasser Stahl niro AD 35mm**
STLB-Bau 2024-10 041
Bogen, mit Einsteckende, aus nichtrostendem Stahl, Pressverbindung, mit Verpresstkennzeichnung und Prüfsicherheit, 90 Grad, für Heizungswasser, für Rohrleitung aus nichtrostenden Stahlrohren DIN EN 10217-7, Werkstoff-Nr 1.4520, Außendurchmesser 35 mm.
Menge: 28,000 St

**01.04.22 Bogen Einsteckende Stahl niro Pressverbindung 90Grad Heizungswasser Stahl niro AD 42mm**
STLB-Bau 2024-10 041
Bogen, mit Einsteckende, aus nichtrostendem Stahl, Pressverbindung, mit Verpresstkennzeichnung und Prüfsicherheit, 90 Grad, für Heizungswasser, für Rohrleitung aus nichtrostenden Stahlrohren DIN EN 10217-7, Werkstoff-Nr 1.4520, Außendurchmesser 42 mm.
Menge: 21,000 St

**01.04.23 Bogen Einsteckende Stahl niro Pressverbindung 90Grad Heizungswasser Stahl niro AD 54mm**
STLB-Bau 2024-10 041
Bogen, mit Einsteckende, aus nichtrostendem Stahl, Pressverbindung, mit Verpresstkennzeichnung und Prüfsicherheit, 90 Grad, für Heizungswasser, für Rohrleitung aus nichtrostenden Stahlrohren DIN EN 10217-7, Werkstoff-Nr 1.4520, Außendurchmesser 54 mm.
Menge: 17,000 St

**01.04.24 T-Stück Stahl niro Pressverbindung Heizungswasser Stahl niro AD 35mm**
STLB-Bau 2024-10 041
T-Stück, aus nichtrostendem Stahl, Pressverbindung, mit Verpresstkennzeichnung und Prüfsicherheit, für Heizungswasser, für Rohrleitung aus nichtrostenden Stahlrohren DIN EN 10217-7, Werkstoff-Nr 1.4520, Außendurchmesser 35 mm.
Menge: 17,000 St

**01.04.25 T-Stück Stahl niro Pressverbindung Heizungswasser Stahl niro AD 42mm**
STLB-Bau 2024-10 041
T-Stück, aus nichtrostendem Stahl, Pressverbindung, mit Verpresstkennzeichnung und Prüfsicherheit, für Heizungswasser, für Rohrleitung aus nichtrostenden Stahlrohren DIN EN 10217-7, Werkstoff-Nr 1.4520, Außendurchmesser 42 mm.
Menge: 3,000 St

**01.04.26 T-Stück Stahl niro Pressverbindung Heizungswasser Stahl niro AD 54mm**
STLB-Bau 2024-10 041
T-Stück, aus nichtrostendem Stahl, Pressverbindung, mit Verpresstkennzeichnung und Prüfsicherheit, für Heizungswasser, für Rohrleitung aus nichtrostenden Stahlrohren DIN EN 10217-7, Werkstoff-Nr 1.4520, Außendurchmesser 54 mm.
Menge: 1,000 St

**01.04.27 T-Stück reduziert Stahl niro Pressverbindung Heizungswasser Stahl niro AD 42mm x 18mm**
STLB-Bau 2024-10 041
T-Stück, reduziert, aus nichtrostendem Stahl, Pressverbindung, mit Verpresstkennzeichnung und Prüfsicherheit, für Heizungswasser, für Rohrleitung aus nichtrostenden Stahlrohren DIN EN 10217-7, Werkstoff-Nr 1.4520, Außendurchmesser 42 mm, 2. Durchmesser 18 mm.
Menge: 2,000 St

**01.04.28 T-Stück reduziert Stahl niro Pressverbindung Heizungswasser Stahl niro AD 42mm x 28mm**
STLB-Bau 2024-10 041
T-Stück, reduziert, aus nichtrostendem Stahl, Pressverbindung, mit Verpresstkennzeichnung und Prüfsicherheit, für Heizungswasser, für Rohrleitung aus nichtrostenden Stahlrohren DIN EN 10217-7, Werkstoff-Nr 1.4520, Außendurchmesser 42 mm, 2. Durchmesser 28 mm.
Menge: 4,000 St

**01.04.29 T-Stück reduziert Stahl niro Pressverbindung Heizungswasser Stahl niro AD 35mm x 28mm**
STLB-Bau 2024-10 041
T-Stück, reduziert, aus nichtrostendem Stahl, Pressverbindung, mit Verpresstkennzeichnung und Prüfsicherheit, für Heizungswasser, für Rohrleitung aus nichtrostenden Stahlrohren DIN EN 10217-7, Werkstoff-Nr 1.4520, Außendurchmesser 35 mm, 2. Durchmesser 28 mm.
Menge: 4,000 St

**01.04.30 Muffe Stahl niro Pressverbindung Heizungswasser Stahl niro AD 18mm**
STLB-Bau 2024-10 041
Muffe, aus nichtrostendem Stahl, Pressverbindung, mit Verpresstkennzeichnung und Prüfsicherheit, für Heizungswasser, für Rohrleitung aus nichtrostenden Stahlrohren DIN EN 10217-7, Werkstoff-Nr 1.4520, Außendurchmesser 18 mm.
Menge: 7,000 St

**01.04.31 Muffe Stahl niro Pressverbindung Heizungswasser Stahl niro AD 28mm**
STLB-Bau 2024-10 041
Muffe, aus nichtrostendem Stahl, Pressverbindung, mit Verpresstkennzeichnung und Prüfsicherheit, für Heizungswasser, für Rohrleitung aus nichtrostenden Stahlrohren DIN EN 10217-7, Werkstoff-Nr 1.4520, Außendurchmesser 28 mm.
Menge: 26,000 St

**01.04.32 Muffe Stahl niro Pressverbindung Heizungswasser Stahl niro AD 35mm**
STLB-Bau 2024-10 041
Muffe, aus nichtrostendem Stahl, Pressverbindung, mit Verpresstkennzeichnung und Prüfsicherheit, für Heizungswasser, für Rohrleitung aus nichtrostenden Stahlrohren DIN EN 10217-7, Werkstoff-Nr 1.4520, Außendurchmesser 35 mm.
Menge: 12,000 St

**01.04.33 Muffe Stahl niro Pressverbindung Heizungswasser Stahl niro AD 42mm**
STLB-Bau 2024-10 041
Muffe, aus nichtrostendem Stahl, Pressverbindung, mit Verpresstkennzeichnung und Prüfsicherheit, für Heizungswasser, für Rohrleitung aus nichtrostenden Stahlrohren DIN EN 10217-7, Werkstoff-Nr 1.4520, Außendurchmesser 42 mm.
Menge: 16,000 St

**01.04.34 Muffe Stahl niro Pressverbindung Heizungswasser Stahl niro AD 54mm**
STLB-Bau 2024-10 041
Muffe, aus nichtrostendem Stahl, Pressverbindung, mit Verpresstkennzeichnung und Prüfsicherheit, für Heizungswasser, für Rohrleitung aus nichtrostenden Stahlrohren DIN EN 10217-7, Werkstoff-Nr 1.4520, Außendurchmesser 54 mm.
Menge: 6,000 St

**01.04.35 Reduzierstück Stahl niro Pressverbindung Heizungswasser Stahl niro AD 35mm x 18mm**
STLB-Bau 2024-10 041
Reduzierstück, aus nichtrostendem Stahl, Pressverbindung, mit Verpresstkennzeichnung und Prüfsicherheit, für Heizungswasser, für Rohrleitung aus nichtrostenden Stahlrohren DIN EN 10217-7, Werkstoff-Nr 1.4520, Außendurchmesser 35 mm, 2. Durchmesser 18 mm.
Menge: 1,000 St

**01.04.36 Reduzierstück Stahl niro Pressverbindung Heizungswasser Stahl niro AD 42mm x 18mm**
STLB-Bau 2024-10 041
Reduzierstück, aus nichtrostendem Stahl, Pressverbindung, mit Verpresstkennzeichnung und Prüfsicherheit, für Heizungswasser, für Rohrleitung aus nichtrostenden Stahlrohren DIN EN 10217-7, Werkstoff-Nr 1.4520, Außendurchmesser 42 mm, 2. Durchmesser 18 mm.
Menge: 1,000 St

**01.04.37 Reduzierstück Stahl niro Pressverbindung Heizungswasser Stahl niro AD 42mm x 28mm**
STLB-Bau 2024-10 041
Reduzierstück, aus nichtrostendem Stahl, Pressverbindung, mit Verpresstkennzeichnung und Prüfsicherheit, für Heizungswasser, für Rohrleitung aus nichtrostenden Stahlrohren DIN EN 10217-7, Werkstoff-Nr 1.4520, Außendurchmesser 42 mm, 2. Durchmesser 28 mm.
Menge: 4,000 St

**01.04.38 Reduzierstück Stahl niro Pressverbindung Heizungswasser Stahl niro AD 42mm x 35mm**
STLB-Bau 2024-10 041
Reduzierstück, aus nichtrostendem Stahl, Pressverbindung, mit Verpresstkennzeichnung und Prüfsicherheit, für Heizungswasser, für Rohrleitung aus nichtrostenden Stahlrohren DIN EN 10217-7, Werkstoff-Nr 1.4520, Außendurchmesser 42 mm, 2. Durchmesser 35 mm.
Menge: 2,000 St

**01.04.39 Reduzierstück Stahl niro Pressverbindung Heizungswasser Stahl niro AD 54mm x 18mm**
STLB-Bau 2024-10 041
Reduzierstück, aus nichtrostendem Stahl, Pressverbindung, mit Verpresstkennzeichnung und Prüfsicherheit, für Heizungswasser, für Rohrleitung aus nichtrostenden Stahlrohren DIN EN 10217-7, Werkstoff-Nr 1.4520, Außendurchmesser 54 mm, 2. Durchmesser 18 mm.
Menge: 1,000 St

**01.04.40 Reduzierstück Stahl niro Pressverbindung Heizungswasser Stahl niro AD 54mm x 42mm**
STLB-Bau 2024-10 041
Reduzierstück, aus nichtrostendem Stahl, Pressverbindung, mit Verpresstkennzeichnung und Prüfsicherheit, für Heizungswasser, für Rohrleitung aus nichtrostenden Stahlrohren DIN EN 10217-7, Werkstoff-Nr 1.4520, Außendurchmesser 54 mm, 2. Durchmesser 42 mm.
Menge: 2,000 St

**01.04.41 Übergangsverschraubung kon. AG Stahl niro Pressverbindung Heizungswasser Stahl niro AD 42mm R1 1/2**
STLB-Bau 2024-10 041
Übergangsverschraubung, mit konischem Außengewinde, aus nichtrostendem Stahl, Pressverbindung, mit Verpresstkennzeichnung und Prüfsicherheit, für Heizungswasser, für Rohrleitung aus nichtrostenden Stahlrohren, Werkstoff-Nr 1.4520, Außendurchmesser 42 mm, Gewindeanschluss R 1 1/2.
Menge: 2,000 St

**01.04.42 Übergangsverschraubung kon. AG Stahl niro Pressverbindung Heizungswasser Stahl niro AD 54mm R2**
STLB-Bau 2024-10 041
Übergangsverschraubung, mit konischem Außengewinde, aus nichtrostendem Stahl, Pressverbindung, mit Verpresstkennzeichnung und Prüfsicherheit, für Heizungswasser, für Rohrleitung aus nichtrostenden Stahlrohren, Werkstoff-Nr 1.4520, Außendurchmesser 54 mm, Gewindeanschluss R 2.
Menge: 2,000 St

**01.04.43 Übergangsstück Messing IG Wasser-Glycol Durchm. 40mm Rp1 1/2**
STLB-Bau 2024-10 041
Übergangsstück, als Pressfitting, aus Messing, mit Verpresstkennzeichnung und Prüfsicherheit, mit Innengewinde, für Rohrleitung aus Mehrschichtverbundwerkstoff (PE, Aluminium, PE), für Wasser-Glycol-Gemisch, Durchmesser 40 mm, Gewindeanschluss Rp 1 1/2.
Menge: 2,000 St

**01.04.44 Übergangsstück Messing IG Wasser-Glycol Durchm. 50mm Rp2**
STLB-Bau 2024-10 041
Übergangsstück, als Pressfitting, aus Messing, mit Verpresstkennzeichnung und Prüfsicherheit, mit Innengewinde, für Rohrleitung aus Mehrschichtverbundwerkstoff (PE, Aluminium, PE), für Wasser-Glycol-Gemisch, Durchmesser 50 mm, Gewindeanschluss Rp 2.
Menge: 2,000 St

**01.04.45 Kupplung PE DN32 PN16**
Rohrkupplung für die Verbindung von PE-Rohrleitungen DN 32. Ausführung als zug- und druckfeste Klemm- bzw. Steckverbindung mit elastomeren Dichtelementen. Werkstoff korrosionsbeständig, hochfest und für den Einsatz mit Wasser-Glykol-Gemischen geeignet. Druckstufe mindestens PN 16. Temperaturbereich geeignet für Heizungs- und Kühlkreisläufe mit Wasser-Glykol-Gemischen.
Die Verbindung muss eine dauerhaft dichte und mechanisch belastbare Rohrverbindung gewährleisten. Dichtungen und Werkstoffe müssen beständig gegen Wasser-Glykol-Gemische gemäß Herstellerfreigabe sein.

Oder gleichwertig.

Hersteller und Typ '....................................................'
vom Bieter einzutragen.
Menge: 4,000 St

**01.04.46 Kupplung PE DN40 PN16**
Rohrkupplung für die Verbindung von PE-Rohrleitungen DN 40. Ausführung als zug- und druckfeste Klemm- bzw. Steckverbindung mit elastomeren Dichtelementen. Werkstoff korrosionsbeständig, hochfest und für den Einsatz mit Wasser-Glykol-Gemischen geeignet. Druckstufe mindestens PN 16. Temperaturbereich geeignet für Heizungs- und Kühlkreisläufe mit Wasser-Glykol-Gemischen.
Die Verbindung muss eine dauerhaft dichte und mechanisch belastbare Rohrverbindung gewährleisten. Dichtungen und Werkstoffe müssen beständig gegen Wasser-Glykol-Gemische gemäß Herstellerfreigabe sein.

Oder gleichwertig.

Hersteller und Typ '....................................................'
vom Bieter einzutragen.
Menge: 4,000 St

**01.04.47 Kupplung PE DN50 PN16**
Rohrkupplung für die Verbindung von PE-Rohrleitungen DN 50. Ausführung als zug- und druckfeste Klemm- bzw. Steckverbindung mit elastomeren Dichtelementen. Werkstoff korrosionsbeständig, hochfest und für den Einsatz mit Wasser-Glykol-Gemischen geeignet. Druckstufe mindestens PN 16. Temperaturbereich geeignet für Heizungs- und Kühlkreisläufe mit Wasser-Glykol-Gemischen.
Die Verbindung muss eine dauerhaft dichte und mechanisch belastbare Rohrverbindung gewährleisten. Dichtungen und Werkstoffe müssen beständig gegen Wasser-Glykol-Gemische gemäß Herstellerfreigabe sein.

Oder gleichwertig.

Hersteller und Typ '....................................................'
vom Bieter einzutragen.
Menge: 4,000 St

**01.04.48 Übergangsflansch kon. AG Stahl niro Pressverbindung Heizungswasser Stahl niro AD 35mm**
STLB-Bau 2024-10 041
Übergangsflansch, mit konischem Außengewinde, aus nichtrostendem Stahl, Pressverbindung, mit Verpresstkennzeichnung und Prüfsicherheit, für Heizungswasser, für Rohrleitung aus nichtrostenden Stahlrohren, Werkstoff-Nr 1.4520, Außendurchmesser 35 mm.
Menge: 2,000 St

**01.04.49 Übergangsflansch kon. AG Stahl niro Pressverbindung Heizungswasser Stahl niro AD 42mm**
STLB-Bau 2024-10 041
Übergangsflansch, mit konischem Außengewinde, aus nichtrostendem Stahl, Pressverbindung, mit Verpresstkennzeichnung und Prüfsicherheit, für Heizungswasser, für Rohrleitung aus nichtrostenden Stahlrohren, Werkstoff-Nr 1.4520, Außendurchmesser 42 mm.
Menge: 4,000 St

**01.04.50 Übergangsflansch kon. AG Stahl niro Pressverbindung Heizungswasser Stahl niro AD 54mm**
STLB-Bau 2024-10 041
Übergangsflansch, mit konischem Außengewinde, aus nichtrostendem Stahl, Pressverbindung, mit Verpresstkennzeichnung und Prüfsicherheit, für Heizungswasser, für Rohrleitung aus nichtrostenden Stahlrohren, Werkstoff-Nr 1.4520, Außendurchmesser 54 mm.
Menge: 2,000 St

*Hinweis: Rohrschellen*
Rohrschellen:

- Zum Befestigen von Edelstahl Systemrohre (Werkstoff-Nr. 1.4401) und Formstücken
- Zum Befestigen von Leitungen an
Decken und an Wänden
- Für Gebäude mit erhöhten
Schallschutzanforderungen
Eigenschaften
- Hochschalldämmend
- Gewindebefestigung M8 oder M10
- Verzinkt

oder gleichwertig, liefern und betriebsfertig montieren.

**01.04.51 Rohrschelle Stahl verz L 0,5-1m F90 DN15**
STLB-Bau 2024-10 042
Rohraufhängung als Rohrschelle, aus verzinktem Stahl, mit Gummimetallfederelement, mit schalldämmenden Einlagen, Anforderungen entsprechend DIN 4109-1, Länge Aufhängung über 0,5 bis 1 m, Befestigung mit Gewindestäben, mit bauaufsichtlich zugelassenen Dübeln, Feuerwiderstandsklasse F 90 DIN 4102-2, einschl. Bohrarbeiten, Befestigungsuntergrund Holz, Rohr aus nichtrostendem Stahl, DN 15, Arbeitshöhe des Montageortes bis 3,5 m über der Standfläche des hierfür erforderlichen Gerüstes, Vorhaltung des Gerüsts für Arbeiten anderer AN wird gesondert vergütet.
Menge: 21,000 St

**01.04.52 Rohrschelle Stahl verz L 0,5-1m F90 DN25**
STLB-Bau 2024-10 042
Rohraufhängung als Rohrschelle, aus verzinktem Stahl, mit Gummimetallfederelement, mit schalldämmenden Einlagen, Anforderungen entsprechend DIN 4109-1, Länge Aufhängung über 0,5 bis 1 m, Befestigung mit Gewindestäben, mit bauaufsichtlich zugelassenen Dübeln, Feuerwiderstandsklasse F 90 DIN 4102-2, einschl. Bohrarbeiten, Befestigungsuntergrund Holz, Rohr aus nichtrostendem Stahl, DN 25, Arbeitshöhe des Montageortes bis 3,5 m über der Standfläche des hierfür erforderlichen Gerüstes, Vorhaltung des Gerüsts für Arbeiten anderer AN wird gesondert vergütet.
Menge: 869,000 St

**01.04.53 Rohrschelle Stahl verz L 0,5-1m F90 DN32**
STLB-Bau 2024-10 042
Rohraufhängung als Rohrschelle, aus verzinktem Stahl, mit Gummimetallfederelement, mit schalldämmenden Einlagen, Anforderungen entsprechend DIN 4109-1, Länge Aufhängung über 0,5 bis 1 m, Befestigung mit Gewindestäben, mit bauaufsichtlich zugelassenen Dübeln, Feuerwiderstandsklasse F 90 DIN 4102-2, einschl. Bohrarbeiten, Befestigungsuntergrund Holz, Rohr aus nichtrostendem Stahl, DN 32, Arbeitshöhe des Montageortes bis 3,5 m über der Standfläche des hierfür erforderlichen Gerüstes, Vorhaltung des Gerüsts für Arbeiten anderer AN wird gesondert vergütet.
Menge: 4033,000 St

**01.04.54 Rohrschelle Stahl verz L 0,5-1m F90 DN40**
STLB-Bau 2024-10 042
Rohraufhängung als Rohrschelle, aus verzinktem Stahl, mit Gummimetallfederelement, mit schalldämmenden Einlagen, Anforderungen entsprechend DIN 4109-1, Länge Aufhängung über 0,5 bis 1 m, Befestigung mit Gewindestäben, mit bauaufsichtlich zugelassenen Dübeln, Feuerwiderstandsklasse F 90 DIN 4102-2, einschl. Bohrarbeiten, Befestigungsuntergrund Holz, Rohr aus nichtrostendem Stahl, DN 40, Arbeitshöhe des Montageortes bis 3,5 m über der Standfläche des hierfür erforderlichen Gerüstes, Vorhaltung des Gerüsts für Arbeiten anderer AN wird gesondert vergütet.
Menge: 51,000 St

**01.04.55 Rohrschelle Stahl verz L 0,5-1m F90 DN50**
STLB-Bau 2024-10 042
Rohraufhängung als Rohrschelle, aus verzinktem Stahl, mit Gummimetallfederelement, mit schalldämmenden Einlagen, Anforderungen entsprechend DIN 4109-1, Länge Aufhängung über 0,5 bis 1 m, Befestigung mit Gewindestäben, mit bauaufsichtlich zugelassenen Dübeln, Feuerwiderstandsklasse F 90 DIN 4102-2, einschl. Bohrarbeiten, Befestigungsuntergrund Holz, Rohr aus nichtrostendem Stahl, DN 50, Arbeitshöhe des Montageortes bis 3,5 m über der Standfläche des hierfür erforderlichen Gerüstes, Vorhaltung des Gerüsts für Arbeiten anderer AN wird gesondert vergütet.
Menge: 17,000 St

#### Bereich 01.05 Wärme- und Brandschutzdämmung

*Hinweis: Rohrdämmung*

**01.05.1 Wärmedämmung Rohr DN15 Gebäude Mineralwolle Rohrschale D 20mm**
STLB-Bau 2024-10 047
Wärmedämmung ohne Ummantelung DIN 4140 an haus- und betriebstechnischen Anlagen, an Rohrleitung, DN 15, Rohrverbindung als Pressverbindung, im Gebäude, Dämmung aus Mineralwolle DIN EN 14303, als Rohrschale, Dämmschichtdicke 20 mm, Brandverhaltensklasse DIN EN 13501-1 A1 (nichtbrennbar), Schmelzpunkt größer 1000 Grad C, DIN 4102-17, Wärmeleitfähigkeit 0,035 W/(mK) bei 40 Grad C Mitteltemperatur DIN EN 12667, kaschiert mit Alufolie, Arbeitshöhe des Montageortes bis 3,5 m über der Standfläche des hierfür erforderlichen Gerüstes, Vorhaltung des Gerüsts für Arbeiten anderer AN wird gesondert vergütet,
Hersteller und Typ '....................................................'
vom Bieter einzutragen.
Menge: 21,000 m

**01.05.2 Wärmedämmung Ummantelung Rohr DN15 Gebäude Mineralwolle Rohrschale D 30mm Mantel Kunststofffolie**
STLB-Bau 2024-10 047
Wärmedämmung einschl. Ummantelung DIN 4140 an haus- und betriebstechnischen Anlagen, an Rohrleitung, DN 15, Rohrverbindung als Pressverbindung, im Gebäude, Dämmung aus Mineralwolle DIN EN 14303, als Rohrschale, Dämmschichtdicke 30 mm, Brandverhaltensklasse DIN EN 13501-1 A1 (nichtbrennbar), Schmelzpunkt größer 1000 Grad C, DIN 4102-17, Wärmeleitfähigkeit 0,035 W/(mK) bei 40 Grad C Mitteltemperatur DIN EN 12667, kaschiert mit Alufolie, Ummantelung aus harter Kunststofffolie, Nähte verkleben mit Klebeband, Arbeitshöhe des Montageortes bis 3,5 m über der Standfläche des hierfür erforderlichen Gerüstes, Vorhaltung des Gerüsts für Arbeiten anderer AN wird gesondert vergütet.
Menge: 2,000 m

**01.05.3 Wärmedämmung Rohr DN25 Gebäude Mineralwolle Rohrschale D 30mm**
STLB-Bau 2024-10 047
Wärmedämmung ohne Ummantelung DIN 4140 an haus- und betriebstechnischen Anlagen, an Rohrleitung, DN 25, Rohrverbindung als Pressverbindung, im Gebäude, Dämmung aus Mineralwolle DIN EN 14303, als Rohrschale, Dämmschichtdicke 30 mm, Brandverhaltensklasse DIN EN 13501-1 A1 (nichtbrennbar), Schmelzpunkt größer 1000 Grad C, DIN 4102-17, Wärmeleitfähigkeit 0,035 W/(mK) bei 40 Grad C Mitteltemperatur DIN EN 12667, kaschiert mit Alufolie, Arbeitshöhe des Montageortes bis 3,5 m über der Standfläche des hierfür erforderlichen Gerüstes, Vorhaltung des Gerüsts für Arbeiten anderer AN wird gesondert vergütet.
Menge: 86,000 m

**01.05.4 Wärmedämmung Rohr DN32 Gebäude Mineralwolle Rohrschale D 30mm**
STLB-Bau 2024-10 047
Wärmedämmung ohne Ummantelung DIN 4140 an haus- und betriebstechnischen Anlagen, an Rohrleitung, DN 32, Rohrverbindung als Pressverbindung, im Gebäude, Dämmung aus Mineralwolle DIN EN 14303, als Rohrschale, Dämmschichtdicke 30 mm, Brandverhaltensklasse DIN EN 13501-1 A1 (nichtbrennbar), Schmelzpunkt größer 1000 Grad C, DIN 4102-17, Wärmeleitfähigkeit 0,035 W/(mK) bei 40 Grad C Mitteltemperatur DIN EN 12667, kaschiert mit Alufolie, Arbeitshöhe des Montageortes bis 3,5 m über der Standfläche des hierfür erforderlichen Gerüstes, Vorhaltung des Gerüsts für Arbeiten anderer AN wird gesondert vergütet.
Menge: 40,000 m

**01.05.5 Wärmedämmung Ummantelung Rohr DN32 Gebäude Mineralwolle Rohrschale D 30mm Mantel Kunststofffolie**
STLB-Bau 2024-10 047
Wärmedämmung einschl. Ummantelung DIN 4140 an haus- und betriebstechnischen Anlagen, an Rohrleitung, DN 32, Rohrverbindung als Pressverbindung, im Gebäude, Dämmung aus Mineralwolle DIN EN 14303, als Rohrschale, Dämmschichtdicke 30 mm, Brandverhaltensklasse DIN EN 13501-1 A1 (nichtbrennbar), Schmelzpunkt größer 1000 Grad C, DIN 4102-17, Wärmeleitfähigkeit 0,035 W/(mK) bei 40 Grad C Mitteltemperatur DIN EN 12667, kaschiert mit Alufolie, Ummantelung aus harter Kunststofffolie, Nähte verkleben mit Klebeband, Arbeitshöhe des Montageortes bis 3,5 m über der Standfläche des hierfür erforderlichen Gerüstes, Vorhaltung des Gerüsts für Arbeiten anderer AN wird gesondert vergütet.
Menge: 6,000 m

**01.05.6 Wärmedämmung Rohr DN40 Gebäude Mineralwolle Rohrschale D 40mm**
STLB-Bau 2024-10 047
Wärmedämmung ohne Ummantelung DIN 4140 an haus- und betriebstechnischen Anlagen, an Rohrleitung, DN 40, Rohrverbindung als Pressverbindung, im Gebäude, Dämmung aus Mineralwolle DIN EN 14303, als Rohrschale, Dämmschichtdicke 40 mm, Brandverhaltensklasse DIN EN 13501-1 A1 (nichtbrennbar), Schmelzpunkt größer 1000 Grad C, DIN 4102-17, Wärmeleitfähigkeit 0,035 W/(mK) bei 40 Grad C Mitteltemperatur DIN EN 12667, kaschiert mit Alufolie, Arbeitshöhe des Montageortes bis 3,5 m über der Standfläche des hierfür erforderlichen Gerüstes, Vorhaltung des Gerüsts für Arbeiten anderer AN wird gesondert vergütet.
Menge: 51,000 m

**01.05.7 Wärmedämmung Ummantelung Rohr DN40 Gebäude Mineralwolle Rohrschale D 30mm Mantel Kunststofffolie**
STLB-Bau 2024-10 047
Wärmedämmung einschl. Ummantelung DIN 4140 an haus- und betriebstechnischen Anlagen, an Rohrleitung, DN 40, Rohrverbindung als Pressverbindung, im Gebäude, Dämmung aus Mineralwolle DIN EN 14303, als Rohrschale, Dämmschichtdicke 30 mm, Brandverhaltensklasse DIN EN 13501-1 A1 (nichtbrennbar), Schmelzpunkt größer 1000 Grad C, DIN 4102-17, Wärmeleitfähigkeit 0,035 W/(mK) bei 40 Grad C Mitteltemperatur DIN EN 12667, kaschiert mit Alufolie, Ummantelung aus harter Kunststofffolie, Nähte verkleben mit Klebeband, Arbeitshöhe des Montageortes bis 3,5 m über der Standfläche des hierfür erforderlichen Gerüstes, Vorhaltung des Gerüsts für Arbeiten anderer AN wird gesondert vergütet.
Menge: 12,000 m

**01.05.8 Wärmedämmung Rohr DN50 Gebäude Mineralwolle Rohrschale D 60mm**
STLB-Bau 2024-10 047
Wärmedämmung ohne Ummantelung DIN 4140 an haus- und betriebstechnischen Anlagen, an Rohrleitung, DN 50, Rohrverbindung als Pressverbindung, im Gebäude, Dämmung aus Mineralwolle DIN EN 14303, als Rohrschale, Dämmschichtdicke 60 mm, Brandverhaltensklasse DIN EN 13501-1 A1 (nichtbrennbar), Schmelzpunkt größer 1000 Grad C, DIN 4102-17, Wärmeleitfähigkeit 0,035 W/(mK) bei 40 Grad C Mitteltemperatur DIN EN 12667, kaschiert mit Alufolie, Arbeitshöhe des Montageortes bis 3,5 m über der Standfläche des hierfür erforderlichen Gerüstes, Vorhaltung des Gerüsts für Arbeiten anderer AN wird gesondert vergütet.
Menge: 17,000 m

**01.05.9 Wärmedämmung Ummantelung Rohr DN50 Gebäude Mineralwolle Rohrschale D 30mm Mantel Kunststofffolie**
STLB-Bau 2024-10 047
Wärmedämmung einschl. Ummantelung DIN 4140 an haus- und betriebstechnischen Anlagen, an Rohrleitung, DN 50, Rohrverbindung als Pressverbindung, im Gebäude, Dämmung aus Mineralwolle DIN EN 14303, als Rohrschale, Dämmschichtdicke 30 mm, Brandverhaltensklasse DIN EN 13501-1 A1 (nichtbrennbar), Schmelzpunkt größer 1000 Grad C, DIN 4102-17, Wärmeleitfähigkeit 0,035 W/(mK) bei 40 Grad C Mitteltemperatur DIN EN 12667, kaschiert mit Alufolie, Ummantelung aus harter Kunststofffolie, Nähte verkleben mit Klebeband, Arbeitshöhe des Montageortes bis 3,5 m über der Standfläche des hierfür erforderlichen Gerüstes, Vorhaltung des Gerüsts für Arbeiten anderer AN wird gesondert vergütet.
Menge: 6,000 m

**01.05.10 Wärmedämmschale Differenzdruckregler**
Wärmedämmschale aus PUR Hartschaum
für Differenzdruckregler mit mehrfacher Clipsverbindung. Betriebstemperatur bis 130 °C, kurzzeitig bis 150 °C. Entspricht den Anforderungen der EnEV gemäß Anhang 5, Tabelle 1, Zeile 5. Baustoffklasse B2 nach DIN 4102.
Menge: 3,000 St

**01.05.11 Wärmedämmung Ummantelung Rohr DN40 Gebäude Mineralwolle Rohrschale D 80mm Mantel prof.Blech Stahl verz**
STLB-Bau 2024-10 047
Wärmedämmung einschl. Ummantelung DIN 4140 an haus- und betriebstechnischen Anlagen, an Rohrleitung, DN 40, Rohrverbindung als Pressverbindung, im Gebäude, Dämmung aus Mineralwolle DIN EN 14303, als Rohrschale, Dämmschichtdicke 80 mm, Brandverhaltensklasse DIN EN 13501-1 A1 (nichtbrennbar), Schmelzpunkt größer 1000 Grad C, DIN 4102-17, Wärmeleitfähigkeit 0,035 W/(mK) bei 40 Grad C Mitteltemperatur DIN EN 12667, kaschiert mit Alufolie, Ummantelung aus profiliertem Blech, Stahl, feuerverzinkt, Blechdicke 0,6 mm, Überlappungen vernieten und mit Dichtungsband abdichten, Arbeitshöhe des Montageortes bis 3,5 m über der Standfläche des hierfür erforderlichen Gerüstes, Vorhaltung des Gerüsts für Arbeiten anderer AN wird gesondert vergütet.
Menge: 15,000 m

**01.05.12 Wärmedämmung Ummantelung Rohr DN50 Gebäude Mineralwolle Rohrschale D 120mm Mantel prof.Blech Stahl verz**
STLB-Bau 2024-10 047
Wärmedämmung einschl. Ummantelung DIN 4140 an haus- und betriebstechnischen Anlagen, an Rohrleitung, DN 50, Rohrverbindung als Pressverbindung, im Gebäude, Dämmung aus Mineralwolle DIN EN 14303, als Rohrschale, Dämmschichtdicke 120 mm, Brandverhaltensklasse DIN EN 13501-1 A1 (nichtbrennbar), Schmelzpunkt größer 1000 Grad C, DIN 4102-17, Wärmeleitfähigkeit 0,035 W/(mK) bei 40 Grad C Mitteltemperatur DIN EN 12667, kaschiert mit Alufolie, Ummantelung aus profiliertem Blech, Stahl, feuerverzinkt, Blechdicke 0,6 mm, Überlappungen vernieten und mit Dichtungsband abdichten, Arbeitshöhe des Montageortes bis 3,5 m über der Standfläche des hierfür erforderlichen Gerüstes, Vorhaltung des Gerüsts für Arbeiten anderer AN wird gesondert vergütet.
Menge: 15,000 m

*Hinweis: Brandschutz*

**01.05.13 Brandschutzabschottung Rohr Stahl niro R90 AD 28mm Gebäude Decke D 240mm 0,02-0,05m2**
STLB-Bau 2024-10 047
Brandschutzabschottung von Rohrleitung aus nichtrostendem Stahl, mit allgemeinem bauaufsichtlichen Prüfzeugnis/allgemeiner bauaufsichtlicher Zulassung, Feuerwiderstandsklasse R 90 DIN EN 13501-2,
Rohrleitung nicht gedämmt, Rohraußendurchmesser 28 mm, Verlegung im Gebäude, mit Kennzeichnungsschild, Arbeitshöhe des Montageortes bis 3,5 m über der Standfläche des hierfür erforderlichen Gerüstes, Vorhaltung des Gerüsts für Arbeiten anderer AN wird gesondert vergütet, Decke aus Holz, Dicke 240 mm, eckiger Durchbruch, Querschnitt über 0,02 bis 0,05 m2, Fugenbreite über 40 bis 50 mm, Spalt füllen mit Brandschutzmörtel,
Hersteller und Typ '....................................................'
vom Bieter einzutragen.
Menge: 6,000 St

**01.05.14 Brandschutzabschottung Rohr Stahl niro R90 AD 35mm Gebäude Decke D 240mm 0,05-0,1m2**
STLB-Bau 2024-10 047
Brandschutzabschottung von Rohrleitung aus nichtrostendem Stahl, mit allgemeinem bauaufsichtlichen Prüfzeugnis/allgemeiner bauaufsichtlicher Zulassung, Feuerwiderstandsklasse R 90 DIN EN 13501-2,
Rohrleitung nicht gedämmt, Rohraußendurchmesser 35 mm, Verlegung im Gebäude, mit Kennzeichnungsschild, Arbeitshöhe des Montageortes bis 3,5 m über der Standfläche des hierfür erforderlichen Gerüstes, Vorhaltung des Gerüsts für Arbeiten anderer AN wird gesondert vergütet, Decke aus Holz, Dicke 240 mm, eckiger Durchbruch, Querschnitt über 0,05 bis 0,1 m2, Fugenbreite über 40 bis 50 mm, Spalt füllen mit Brandschutzmörtel,
Hersteller und Typ '....................................................'
vom Bieter einzutragen.
Menge: 2,000 St

**01.05.15 Brandschutzabschottung Rohr Stahl niro R90 AD 42mm Gebäude Decke D 240mm 0,05-0,1m2**
STLB-Bau 2024-10 047
Brandschutzabschottung von Rohrleitung aus nichtrostendem Stahl, mit allgemeinem bauaufsichtlichen Prüfzeugnis/allgemeiner bauaufsichtlicher Zulassung, Feuerwiderstandsklasse R 90 DIN EN 13501-2,
Rohrleitung nicht gedämmt, Rohraußendurchmesser 42 mm, Verlegung im Gebäude, mit Kennzeichnungsschild, Arbeitshöhe des Montageortes bis 3,5 m über der Standfläche des hierfür erforderlichen Gerüstes, Vorhaltung des Gerüsts für Arbeiten anderer AN wird gesondert vergütet, Decke aus Holz, Dicke 240 mm, eckiger Durchbruch, Querschnitt über 0,05 bis 0,1 m2, Fugenbreite über 40 bis 50 mm, Spalt füllen mit Brandschutzmörtel,
Hersteller und Typ '....................................................'
vom Bieter einzutragen.
Menge: 4,000 St

**01.05.16 Brandschutzabschottung Rohr Stahl niro R90 AD 54mm Gebäude Decke D 240mm 0,1-0,2m2**
STLB-Bau 2024-10 047
Brandschutzabschottung von Rohrleitung aus nichtrostendem Stahl, mit allgemeinem bauaufsichtlichen Prüfzeugnis/allgemeiner bauaufsichtlicher Zulassung, Feuerwiderstandsklasse R 90 DIN EN 13501-2,
Rohrleitung nicht gedämmt, Rohraußendurchmesser 54 mm, Verlegung im Gebäude, mit Kennzeichnungsschild, Arbeitshöhe des Montageortes bis 3,5 m über der Standfläche des hierfür erforderlichen Gerüstes, Vorhaltung des Gerüsts für Arbeiten anderer AN wird gesondert vergütet, Decke aus Holz, Dicke 240 mm, eckiger Durchbruch, Querschnitt über 0,1 bis 0,2 m2, Fugenbreite über 40 bis 50 mm, Spalt füllen mit Brandschutzmörtel,
Hersteller und Typ '....................................................'
vom Bieter einzutragen.
Menge: 2,000 St

#### Bereich 01.06 Fußbodenheizung

*Hinweis: Fußbodenheizungsverlegung*
Die Anbindeleitungen der einzelnen Heizkreise werden in der Ausgleichsschicht in den Geschossen verlegt. Anschließend werden alle Räume, mit Ausnahme der Flure sowie der Räume, in denen der Heizkreisverteiler positioniert sind, mit Heizschlaufen ausgestattet. Danach kann in diesen Räumen der Estrich eingebracht und das Funktionsheizen durchgeführt werden. Die Anschlüsse für die noch ausstehenden Räume werden in dieser Zeit mit Blindkappen verschlossen.
Im Anschluss werden die übrigen Räume ebenfalls mit Heizschlaufen versehen und der Estrich dort eingebracht. Anschließend muss das ganze Netz nochmals einreguliert und durch spülen entlüftet werden.

**01.06.1 Fußbodenheizung TypA PE-X sauerstoffdicht AD 17mm WD 2mm Verl.-abst. 150mm**
STLB-Bau 2024-10 041
Fußbodenheizung DIN EN 1264-1, für Verlegesystem Typ A (Systeme mit Rohren, die in die Wärmeleitschicht integriert sind), Trägersystem Tacker, Vorlauftemperatur 45 Grad C, Norm-Innentemperatur 22 Grad C, max. Druckdifferenz der Heizkreise 15 kPa, Auslegungs-Wärmestromdichte 35 W/m2, Wärmeleitwiderstand des Fußbodenbelages 0,1 m2K/W, Rohr aus Polyethylen PE-X DIN EN ISO 15875-1 und DIN EN ISO 15875-2, sauerstoffdicht DIN 4726, Außendurchmesser 17 mm, Wanddicke 2 mm, Verlegeabstand 150 mm,
Hersteller und Typ '....................................................'
vom Bieter einzutragen.
Menge: 842,200 m2

**01.06.2 Anbindeltg Fußbodenheizung PE-X sauerstoffdicht AD 17mm WD 2mm Wärmedämm.**
STLB-Bau 2024-10 041
Anbindeleitung für Fußbodenheizung, Rohr aus Polyethylen PE-X DIN EN ISO 15875-1 und DIN EN ISO 15875-2, sauerstoffdicht DIN 4726, Außendurchmesser 17 mm, Wanddicke 2 mm, mit Wärmedämmung,
Hersteller und Typ '....................................................'
vom Bieter einzutragen.
Menge: 478,000 m

**01.06.3 Mehraufwendung Etappenweise Ausführung**
Mehraufwendung Etappenweise Ausführung

Die Verlegung der Fußbodenheizung, wie zuvor beschrieben, erfolgt in mehreren Bauabschnitten/Geschossen. Durch das mehrmalige Aufnehmen der Arbeiten in einzelnen Baustufen (unterbrochene Tätigkeit) entstehender Mehraufwand ist pauschal zu berücksichtigen.
Menge: 1,000 St

**01.06.4 Tacker Ex-Klips für Systemrohr Pack a 1.000 Klips**
Tacker Ex-Klips
für Systemrohr Pack a 1.000 Klips
Tacker E-Klips mit Doppelwiderhaken
Einsatz: Befestigung Systemrohre 14-20mm
Verwendung: Tacker-System
U-förmiger Klips mit Doppel-Widerhaken
für optimalen Halt in den Roth Verbundplatten und -rollen. Mit Rohranhebefunktion zur verbesserten Rundum-
Wärmeübertragung im Estrich.
VPE (Stück): 1000
Höhe (mm): 43
Breite (mm): 39,5
Material: schlagfester Kunststoff

Oder gleichwertig.

Hersteller und Typ '....................................................'
vom Bieter einzutragen.
Menge: 19,400 St

**01.06.5 Systemplatte**
Systemplatte
Einsatz: Rohrbefestigung auf bauseitiger Dämmschicht
Verwendung: Flächenheiz- u. Kühlsysteme
Sentinel Haus Zulassung und QNG
qualifiziert
Abmessung LxBxH (mm): 5000x1000x2
VPE (m²): 25
Material: Polypropylen
Verlegehilfe: Rasteraufdruck
Verlegeabstand VA (cm): variabel
TECHNISCHE EIGENSCHAFTEN
Baustoffklasse: B2 DIN EN 13501-1 Kls. E
Prüf- und Zertifizierungsgrundlagen:
Dämmschichtabdeckung DIN 18560
Zulassungsnummer:
DIN CERTCO 7F395-F
DIN CERTCO 7F400-F

Oder gleichwertig.

Hersteller und Typ '....................................................'
vom Bieter einzutragen.
Menge: 842,200 m²

**01.06.6 Randdämmstreifen PE-Schaum D 10mm H 160mm**
STLB-Bau 2024-10 025
Randdämmstreifen aus PE-Schaum, Dicke 10 mm, Höhe 160 mm,
Hersteller und Typ '....................................................'
vom Bieter einzutragen.
Menge: 842,200 m

**01.06.7 Schutzrohr PE AD 25mm L 20-30mm**
STLB-Bau 2024-10 041
Schutzrohr aus Polyethylen (PE), für Rohrleitung aus Polyethylen (PE-X), Außendurchmesser 25 mm, zur Durchquerung von Dehnfugen, temperaturbeständig bis 105 Grad C, Länge über 20 bis 30 mm,
Hersteller und Typ '....................................................'
vom Bieter einzutragen.
Menge: 366,000 St

**01.06.8 Abdeck. PE-Folie D 0,2mm**
STLB-Bau 2024-10 025
Abdeckung aus PE-Folie, Dicke 0,2 mm, Stöße überlappen, auf Dämmschichten, am Randdämmstreifen bis Oberkante Estrich hochführen, Estrichnenndicke 30 mm, als Unterlage für Zementestrich,
Hersteller und Typ '....................................................'
vom Bieter einzutragen.
Menge: 502,060 m2

**01.06.9 Klebeband**
Klebeband
Einsatz: Verbindung der Systemplatten
Verwendung: Flächenheiz- u. Kühlsysteme
Farbe Silbergrau
Breite (mm): 48
Länge (m): 50

Oder gleichwertig.

Hersteller und Typ '....................................................'
vom Bieter einzutragen.
Menge: 20,000 St

**01.06.10 Rohrführungsbogen 14-17mm**
Rohrführungsbogen 14-17mm
Bezeichnung: Rohrführungsbogen halboffen
Ausführung: 90 Grad Umlenkung
Einsatz: Durchbrüche u. zum HKV
Verwendung: Flächenheiz- u. Kühlsysteme
Dimension: 14-17
LxD (mm): 110x23
VPE (Stück): 1
Material: Kunststoff

Oder gleichwertig.

Hersteller und Typ '....................................................'
vom Bieter einzutragen.
Menge: 122,000 St

**01.06.11 Klemmverschraubung Universal 17mm**
Klemmverschraubung Universal 17mm
Bezeichnung: Klemmverschraubung Univers.
Ausführung: Überwurfmut. 3/4" vernick.,
Klemmring, Stützkörper m. Eurokonus,
O-Ring-Abdichtung, Trennscheibe,
Einsatz: Anschluss alle Systemrohre
HKV m. DFA 1"-1 1/2"
Verwendung: Flächenheiz- u. Kühlsysteme
Dimension: 17
Schlüsselweite (mm): 30
VPE (Stück): 10
Material: Messing

Oder gleichwertig.

Hersteller und Typ '....................................................'
vom Bieter einzutragen.
Menge: 122,000 St

**01.06.12 Dehnungsfugenprofil L:1800mm**
Dehnungsfugenprofil L:1800mm
Bezeichnung: Dehnungsfugenprofil
Einsatz: sichere Begrenzung d. Estrichfelder, Ausbildung dauerlastischer Fugen
Verwendung: Flächenheiz- u. Kühlsysteme
Profilhöhe (mm): 100
Profilbreite (mm): 10
Profillänge (mm): 1800
VPE (Stück): 10
Material: Polyethylenkern/PET-Beschicht.
90 Grad abgewinkelt selbstklebend

Oder gleichwertig.

Hersteller und Typ '....................................................'
vom Bieter einzutragen.
Menge: 43,000 St

**01.06.13 Rohrmanschette d:15-30mm**
Rohrmanschette d:15-30mm
Einfache, schnelle und dauerhaft
dichte Abdeckung von Rohrdurchdringungen in Dämmschichten.
Die selbstklebende Rohrmanschette
verhindert das Eindringen von Estrichwasser, wo die Systemrohre
Dämmschichten unterbrechen.

Oder gleichwertig.

Hersteller und Typ '....................................................'
vom Bieter einzutragen.
Menge: 199,000 St
Produkt:
  Artikel:
    Artikelnummer: 1135009863
    Artikelkurztext: Rohrmanschette d:15-30mm

**01.06.14 Messstellenset**
Messstellenset
Bestehend aus 4 Fußelementen und bedrucktem Kopfelement. Das Set dient zur
Kennzeichnung von Messstellen in Heizestrichen gemäß DIN 4725/DIN EN 1264
Teil 4.
Bedarfsmenge:
Mindestens 3 Messstellen je 200 m2
bzw. Wohnung.
Verpackungseinheit: 1 Stück

Oder gleichwertig.

Hersteller und Typ '....................................................'
vom Bieter einzutragen.
Menge: 11,000 St

**01.06.15 Schallentkoppelnde Systembefestigung DN25**
Körperschallentkoppelnde Befestigung für die  Kompakt-Dämmhülse KDH.
Nennweite: 17 mm
Dämmdicke: 20 mm
Packung 20 Stück

Oder gleichwertig.

Hersteller und Typ '....................................................'
vom Bieter einzutragen.
Menge: 20,000 St

**01.06.16 Heizkreisverteiler Fußbodenheizung 60GradC 3m3/h 4Heizkreise Stahl niro Stellantrieb nachrüstbar**
STLB-Bau 2024-10 041
Heizkreisverteiler für Fußbodenheizungen, max. Betriebstemperatur 60 Grad C, max. Betriebsüberdruck 0,6 MPa (6 bar), max. Volumenstrom 3 m3/h, für 4 Heizkreise, Gewindeanschluss
Gewindeart, Maße Heizkreise '3/4"-Eurokonus'

aus nichtrostendem Stahl, Halterung schallgedämmt, befestigen an Leichtbauwand, Anschlussgarnitur R/Rp 1 mit Verschraubungen, Absperrungen und Regulierventilen, Entlüftungen und Entleerung, Heizkreisanschluss zum Absperren und Voreinstellen, Vorlaufventil mit Handrad, Übergangsverschraubung für Heizkreisrohr, Durchflussanzeiger für Heizkreis-Rücklauf, nachrüstbar für Stellantrieb,
Hersteller und Typ '....................................................'
vom Bieter einzutragen.
Menge: 1,000 St

**01.06.17 Heizkreisverteiler Fußbodenheizung 60GradC 3m3/h 8Heizkreise Stahl niro Stellantrieb nachrüstbar**
STLB-Bau 2024-10 041
Heizkreisverteiler für Fußbodenheizungen, max. Betriebstemperatur 60 Grad C, max. Betriebsüberdruck 0,6 MPa (6 bar), max. Volumenstrom 3 m3/h, für 8 Heizkreise, Gewindeanschluss
Gewindeart, Maße Heizkreise '3/4"-Eurokonus'

aus nichtrostendem Stahl, Halterung schallgedämmt, befestigen an Leichtbauwand, Anschlussgarnitur R/Rp 1 mit Verschraubungen, Absperrungen und Regulierventilen, Entlüftungen und Entleerung, Heizkreisanschluss zum Absperren und Voreinstellen, Vorlaufventil mit Handrad, Übergangsverschraubung für Heizkreisrohr, Durchflussanzeiger für Heizkreis-Rücklauf, nachrüstbar für Stellantrieb,
Hersteller und Typ '....................................................'
vom Bieter einzutragen.
Menge: 2,000 St

**01.06.18 Heizkreisverteiler Fußbodenheizung 60GradC 3m3/h 9Heizkreise Stahl niro Stellantrieb nachrüstbar**
STLB-Bau 2024-10 041
Heizkreisverteiler für Fußbodenheizungen, max. Betriebstemperatur 60 Grad C, max. Betriebsüberdruck 0,6 MPa (6 bar), max. Volumenstrom 3 m3/h, für 9 Heizkreise, Gewindeanschluss
Gewindeart, Maße Heizkreise '3/4"-Eurokonus'

aus nichtrostendem Stahl, Halterung schallgedämmt, befestigen an Leichtbauwand, Anschlussgarnitur R/Rp 1 mit Verschraubungen, Absperrungen und Regulierventilen, Entlüftungen und Entleerung, Heizkreisanschluss zum Absperren und Voreinstellen, Vorlaufventil mit Handrad, Übergangsverschraubung für Heizkreisrohr, Durchflussanzeiger für Heizkreis-Rücklauf, nachrüstbar für Stellantrieb,
Hersteller und Typ '....................................................'
vom Bieter einzutragen.
Menge: 2,000 St

**01.06.19 Heizkreisverteiler Fußbodenheizung 60GradC 3m3/h 11Heizkreise Stahl niro Stellantrieb nachrüstbar**
STLB-Bau 2024-10 041
Heizkreisverteiler für Fußbodenheizungen, max. Betriebstemperatur 60 Grad C, max. Betriebsüberdruck 0,6 MPa (6 bar), max. Volumenstrom 3 m3/h, für 11 Heizkreise, Gewindeanschluss
Gewindeart, Maße Heizkreise '3/4"-Eurokonus'

aus nichtrostendem Stahl, Halterung schallgedämmt, befestigen an Leichtbauwand, Anschlussgarnitur R/Rp 1 mit Verschraubungen, Absperrungen und Regulierventilen, Entlüftungen und Entleerung, Heizkreisanschluss zum Absperren und Voreinstellen, Vorlaufventil mit Handrad, Übergangsverschraubung für Heizkreisrohr, Durchflussanzeiger für Heizkreis-Rücklauf, nachrüstbar für Stellantrieb,
Hersteller und Typ '....................................................'
vom Bieter einzutragen.
Menge: 1,000 St

**01.06.20 Heizkreisverteiler Fußbodenheizung 60GradC 3m3/h 12Heizkreise Stahl niro Stellantrieb nachrüstbar**
STLB-Bau 2024-10 041
Heizkreisverteiler für Fußbodenheizungen, max. Betriebstemperatur 60 Grad C, max. Betriebsüberdruck 0,6 MPa (6 bar), max. Volumenstrom 3 m3/h, für 12 Heizkreise, Gewindeanschluss
Gewindeart, Maße Heizkreise '3/4"-Eurokonus'

aus nichtrostendem Stahl, Halterung schallgedämmt, befestigen an Leichtbauwand, Anschlussgarnitur R/Rp 1 mit Verschraubungen, Absperrungen und Regulierventilen, Entlüftungen und Entleerung, Heizkreisanschluss zum Absperren und Voreinstellen, Vorlaufventil mit Handrad, Übergangsverschraubung für Heizkreisrohr, Durchflussanzeiger für Heizkreis-Rücklauf, nachrüstbar für Stellantrieb,
Hersteller und Typ '....................................................'
vom Bieter einzutragen.
Menge: 1,000 St

**01.06.21 Kugelhahn Wasser Messing PN6 DN25**
STLB-Bau 2024-10 041
Kugelhahn, für Wasser, max. Betriebstemperatur bis 70 Grad C, Durchgangsform, mit Außengewinde, Gehäuse aus Messing, Betätigung mit Hebel, Nenndruck 0,6 MPa (6 bar), DN 25.
Menge: 14,000 St

**01.06.22 Verteilerschrank Heizkreisverteiler 4Heizkreise Stahl verz**
STLB-Bau 2024-10 041
Verteilerschrank für Heizkreisverteiler, höhenverstellbar bis 200 mm, für 4 Heizkreise, Gehäuse aus verzinktem Stahl, für Wandeinbau, mit Tür und höhenverstellbarem Sockel, aus verzinktem Stahl, zur Aufnahme der Anschlussgarnitur für Verteiler, mit Zylinderschloss,
Hersteller und Typ '....................................................'
vom Bieter einzutragen.
Menge: 1,000 St

**01.06.23 Verteilerschrank Heizkreisverteiler 8Heizkreise Stahl verz**
STLB-Bau 2024-10 041
Verteilerschrank für Heizkreisverteiler, höhenverstellbar bis 200 mm, für 8 Heizkreise, Gehäuse aus verzinktem Stahl, für Wandeinbau, mit Tür und höhenverstellbarem Sockel, aus verzinktem Stahl, zur Aufnahme der Anschlussgarnitur für Verteiler, mit Zylinderschloss,
Hersteller und Typ '....................................................'
vom Bieter einzutragen.
Menge: 2,000 St

**01.06.24 Verteilerschrank Heizkreisverteiler 9Heizkreise Stahl verz**
STLB-Bau 2024-10 041
Verteilerschrank für Heizkreisverteiler, höhenverstellbar bis 200 mm, für 9 Heizkreise, Gehäuse aus verzinktem Stahl, für Wandeinbau, mit Tür und höhenverstellbarem Sockel, aus verzinktem Stahl, zur Aufnahme der Anschlussgarnitur für Verteiler, mit Zylinderschloss,
Hersteller und Typ '....................................................'
vom Bieter einzutragen.
Menge: 2,000 St

**01.06.25 Verteilerschrank Heizkreisverteiler 11Heizkreise Stahl verz**
STLB-Bau 2024-10 041
Verteilerschrank für Heizkreisverteiler, höhenverstellbar bis 200 mm, für 11 Heizkreise, Gehäuse aus verzinktem Stahl, für Wandeinbau, mit Tür und höhenverstellbarem Sockel, aus verzinktem Stahl, zur Aufnahme der Anschlussgarnitur für Verteiler, mit Zylinderschloss,
Hersteller und Typ '....................................................'
vom Bieter einzutragen.
Menge: 1,000 St

**01.06.26 Verteilerschrank Heizkreisverteiler 12Heizkreise Stahl verz**
STLB-Bau 2024-10 041
Verteilerschrank für Heizkreisverteiler, höhenverstellbar bis 200 mm, für 12 Heizkreise, Gehäuse aus verzinktem Stahl, für Wandeinbau, mit Tür und höhenverstellbarem Sockel, aus verzinktem Stahl, zur Aufnahme der Anschlussgarnitur für Verteiler, mit Zylinderschloss,
Hersteller und Typ '....................................................'
vom Bieter einzutragen.
Menge: 1,000 St

**01.06.27 Blindkappe für Heizkreisverteiler**
Blindkappe für Heizkreisverteiler

Blindkappe zum Verschließen nicht belegter Anschlüsse an Heizkreisverteilern mit Durchflussmengenmesser für Flächenheizsysteme.
Anschluss: Innengewinde (IG) 3/4"
Schlüsselweite: 30 mm
Material: Messing vernickelt oder gleichwertig
Dichtung: Integrierte O-Ring-Dichtung
Einsatzbereich: Heizkreisverteiler mit Durchflussanzeiger für Flächenheizsysteme
Max. Betriebsdruck: = 6 bar (nach DIN EN 1264)
Max. Betriebstemperatur: = 90°C
Menge: 46,000 St

**01.06.28 Zusätzl. Druck-Dichtheitsprüfung Rohr Heizungswasser AD bis 63mm maxRohr-L 800 m**
STLB-Bau 2024-10 041
Zusätzliche Druck- und Dichtheitsprüfung von Rohrleitungen, aus Mehrschichtverbundwerkstoff (PE, Aluminium, PE), Betriebsmedium Heizungswasser, Außendurchmesser bis 63 mm,
max. Rohrleitungslänge '800' m, im Gebäude, Ausführung DIN EN 14336, Prüfmedium Wasser, einschl. aller erforderlicher Anlagen, Abdichtungen, Verankerungen, Rohrverschlüsse, Wasser liefern und schadlos beseitigen.
Menge: 7,000 St

**01.06.29 Funktionsheizen Bodenflächen Estrich**
STLB-Bau 2024-10 041
Funktionsheizen DIN EN 1264-4, in Bodenflächen aus Estrich, Zementestrich.
Menge: 842,000 m2

**01.06.30 Belegreifheizen Bodenflächen Estrich**
STLB-Bau 2024-10 041
Belegreifheizen, in Bodenflächen aus Estrich, Zementestrich.
Menge: 842,000 m2

*Hinweis: Mobile Wärmeerzeugungsanlage*
Für die Durchführung des Funktionsheizens sowie des Belegreifheizens der Fußbodenheizungsanlage ist eine geeignete mobile Wärmeerzeugungsanlage vorzusehen.

Die Anlage ist so zu wählen und zu betreiben, dass die für das Aufheizprogramm erforderlichen Vorlauftemperaturen und Heizleistungen über den gesamten Zeitraum sichergestellt werden. Die Dimensionierung hat unter Berücksichtigung der angeschlossenen Heizflächen sowie der Anforderungen des Aufheizprotokolls zu erfolgen.

Der Auftragnehmer hat eigenverantwortlich sicherzustellen, dass ein ordnungsgemäßer Ablauf des Funktions- und Belegreifheizens gewährleistet ist.

**01.06.31 Mobile Wärmeerzeugungsanlage Heizöl EL aufbauen abbauen 70-100kW Heizkreispumpe Membran-Druckausdehnungsgefäß Wärmeerzeugerausrüstung**
STLB-Bau 2024-10 000
Mobile Wärmeerzeugungsanlage, Betriebsmedium Heizöl EL, aufbauen und abbauen,
horizontale Entfernung zum Übergabepunkt '60' m,
vertikale Entfernung zum Übergabepunkt '10' m, Leistung 70 bis 100 kW, einschl. sicherheitstechnischer Einrichtungen DIN EN 12828, max. zulässiger Betriebsüberdruck des Kessels 0,3 MPa (3 bar), mobile Anlage mit CE-Kennzeichnung und Konformitätserklärung, Brenner für 2-stufigen Betrieb, mit Ölsicherheitsabsperrung, Ölpumpe, Schlauchleitungen, Ölfilter und Absperrung, mit Heizkreispumpe, mit Membran-Druckausdehnungsgefäß zur Absicherung der mobilen Anlage, mit Wärmeerzeugerausrüstung einschl. Wassermangelsicherung, mit mobiler Versorgungsleitung Heizkreis (Vor- und Rücklauf), mit Mess-, Steuer- und Regeleinrichtungen in analoger Ausführung einschl. interner Verdrahtung, ausgerüstet mit einem potentialfreien Sammelstörmeldekontakt.
Menge: 1,000 St

**01.06.32 Mobile Wärmeerzeugungsanlage Heizöl EL vorhalten 70-100kW Heizkreispumpe Membran-Druckausdehnungsgefäß Wärmeerzeugerausrüstung**
Mobile Wärmeerzeugungsanlage, Betriebsmedium Heizöl EL, vorhalten,
horizontale Entfernung zum Übergabepunkt '60' m,
vertikale Entfernung zum Übergabepunkt '10' m, Leistung 70 bis
150 kW, einschl. sicherheitstechnischer Einrichtungen DIN EN 12828, max. zulässiger Betriebsüberdruck des Kessels 0,3 MPa (3 bar), mobile Anlage mit CE-Kennzeichnung und Konformitätserklärung, Brenner für 2-stufigen Betrieb, mit Ölsicherheitsabsperrung, Ölpumpe, Schlauchleitungen, Ölfilter und Absperrung, mit Heizkreispumpe, mit Membran-Druckausdehnungsgefäß zur Absicherung der mobilen Anlage, mit Wärmeerzeugerausrüstung einschl. Wassermangelsicherung, mit mobiler Versorgungsleitung Heizkreis (Vor- und Rücklauf), mit Mess-, Steuer- und Regeleinrichtungen in analoger Ausführung einschl. interner Verdrahtung, ausgerüstet mit einem potentialfreien Sammelstörmeldekontakt,
Positionsmenge = Produkt aus
85 Liter pro Tag (Vorhaltemenge)
mal 90 Tage (Vorhaltedauer).
Menge: 90,000 d

**01.06.33 Provisorischer Anschluss mobile Heizzentrale**
Provisorischer Anschluss mobile Heizzentrale

Mobile Heizzentrale zur Überbrückung der Wärmeversorgung anschließen.
Anbindung an bauseitige Verteileranschlussleitung im Heizraum im OG mittels flexibler Hochtemperatur-Anschlussleitungen DN50. Durch vorhandene Deckendurchburchbrüche oder Fenster.
Liefern und Montieren von Übergangsstücken, Absperrarmaturen, Verschraubungen sowie Entleerungs- und Entlüftungseinrichtungen.
Schläuche isolieren, um Wärmeverluste zu vermeiden.

Inklusive Rückbau nach Beendigung der Mietzeit.
Menge: 1,000 St

#### Bereich 01.07 Anlagenfüllung

*Hinweis: Erstbefüllung des Heizungssystems*
Erstbefüllung des Heizungssystems

Rohwasserleitfähigkeit: < 100 mycroS/cm

Nach der Druckprüfung ist die Heizungsanlage
zu entleeren und anschließend mit entsalztem
Wasser (elektrische Leitfähigkeit < 20 mycroS/cm)
zu befüllen.

Aufbereitung durch Mischbett-Vollentsalzungspatronen
mit Leitfähigkeitsmeßgerät.

Nach der Befüllung mit entsalztem Wasser
ergibt sich in der Regel durch die Vermischung mit dem Restbestand an Rohwasser
im System eine Leitfähigkeit von ca.
30 - 100 mycroS/cm, wie sie gemäß
VdTÜV-Merkblatt TCh 1466 für die salzarme
Fahrweise gefordert wird.

Über die Erstbefüllung ist ein Protokoll
zu erstellen, mit Angabe von Füllmenge
und Leitfähigkeit des Füll- und Kreislaufwassers
und dem AG zuzustellen.

**01.07.1 Heizanlage befüllen Wasser entsalzt**
STLB-Bau 2024-10 040
Befüllung der Heizanlage mit entsalztem Wasser,
Leitfähigkeit nach VDI 2035 Blatt 2 bis '100' myS/cm, Fließdruck 2 bar, Nachweis des zulässigen pH-Wertes im Anlagenwasser im Bereich von 8,2 bis 9,5 8 bis 12 Wochen nach Inbetriebnahme VDI 2035 Blatt 1, einschl. Messprotokoll/Betriebsbuch VDI 2035 Blatt 1.
Menge: 5,800 m3

**01.07.2 Mehraufwendung Etappenweise Ausführung**
Mehraufwendung Etappenweise Ausführung

Das Funktions- und Belegreifheizen der Fußbodenheizung erfolgt in mehreren Bauabschnitten/Geschossen. Die Heizungsanlage muss, wie zuvor beschrieben, in mehreren Abschnitten befüllt werden. Durch das mehrmalige Aufnehmen der Arbeiten in einzelnen Baustufen (unterbrochene Tätigkeit) entstehender Mehraufwand ist pauschal zu berücksichtigen.
Menge: 1,000 St

**01.07.3 Heizanlage befüllen Wasser entsalzt Wasser Frostschutz bis -20GradC**
STLB-Bau 2024-10 040
Befüllung der Heizanlage mit entsalztem Wasser, Wasser mit Frostschutz bis -20 Grad C,
Leitfähigkeit nach VDI 2035 Blatt 2 bis '100' myS/cm, Fließdruck 2 bar, Nachweis des zulässigen pH-Wertes im Anlagenwasser im Bereich von 8,2 bis 9,5 8 bis 12 Wochen nach Inbetriebnahme VDI 2035 Blatt 1, einschl. Messprotokoll/Betriebsbuch VDI 2035 Blatt 1.
Menge: 2,000 m3

**01.07.4 Heizanlage befüllen Wasser entsalzt Wasser Frostschutz bis -20GradC**
STLB-Bau 2024-10 040
Befüllung der Heizanlage mit entsalztem Wasser, Wasser mit Frostschutz bis -20 Grad C,
Leitfähigkeit nach VDI 2035 Blatt 2 bis '100' myS/cm, Fließdruck 2 bar, Nachweis des zulässigen pH-Wertes im Anlagenwasser im Bereich von 8,2 bis 9,5 8 bis 12 Wochen nach Inbetriebnahme VDI 2035 Blatt 1, einschl. Messprotokoll/Betriebsbuch VDI 2035 Blatt 1.
Menge: 2,500 m3

**01.07.5 Heizanlage befüllen Wasser Frostschutz bis -20GradC**
Befüllung der Heizanlage mit Frostschutz bis -20 Grad C zum Wasser beimischen,
Leitfähigkeit nach VDI 2035 Blatt 2 bis '100' myS/cm, Fließdruck
2 bar, Nachweis des zulässigen pH-Wertes im Anlagenwasser im Bereich von 8,2 bis 9,5 8 bis 12 Wochen nach Inbetriebnahme VDI 2035 Blatt 1, einschl. Messprotokoll/Betriebsbuch VDI 2035 Blatt 1.
Menge: 2,500 m3

### Titel 02 Sanierung

#### Bereich 02.01 Demontage

**02.01.1 Heizkörper Stahl abbrechen nicht schadstoffbelastet H 900-950mm T bis 30mm L 900-950mm 50-100kg v.Hand laden LKW AN ges.Vergüt.Entsorg.**
STLB-Bau 10/2024 084
Abbruch Heizkörper, aus Stahl, im Rahmen einer Teilabbruchmaßnahme, nicht schadstoffbelastet,
Abfall ist nicht gefährlich, einschl. Entleerung, Bauhöhe über 900 bis 950 mm, Bautiefe bis 30 mm, Baulänge über 900 bis 950 mm, Einzelgewicht über 50 bis 100 kg, Ausführung innerhalb des Bauwerks, Ausführung im Erdgeschoss, Abbruch von Hand/mit handgeführten Kleingeräten, Ausführung erschütterungsarm DIN 4150, lärmarm, Lärmpegel max. 80 dB(A), staubarm TRGS 559, ohne Untergrundbeschädigung, ohne Wasserfreisetzung, aufgenommene Stoffe zur Entsorgung sortieren, sammeln, auf LKW des AN laden und Entsorgung.
Menge: 1,000 St

**02.01.2 Heizkörper Stahl abbrechen nicht schadstoffbelastet H 900-950mm T bis 30mm L 1400-1500mm 50-100kg v.Hand laden LKW AN ges.Vergüt.Entsorg.**
STLB-Bau 10/2024 084
Abbruch Heizkörper, aus Stahl, im Rahmen einer Teilabbruchmaßnahme, nicht schadstoffbelastet,
Abfall ist nicht gefährlich, einschl. Entleerung, Bauhöhe über 900 bis 950 mm, Bautiefe bis 30 mm, Baulänge über 1400 bis 1500 mm, Einzelgewicht über 50 bis 100 kg, Ausführung innerhalb des Bauwerks, Ausführung im Erdgeschoss, Abbruch von Hand/mit handgeführten Kleingeräten, Ausführung erschütterungsarm DIN 4150, lärmarm, Lärmpegel max. 80 dB(A), staubarm TRGS 559, ohne Untergrundbeschädigung, ohne Wasserfreisetzung, aufgenommene Stoffe zur Entsorgung sortieren, sammeln, auf LKW des AN laden und Entsorgung.
Menge: 2,000 St

**02.01.3 Heizkörper Stahl abbrechen nicht schadstoffbelastet H 400-450mm T bis 30mm L 1400-1500mm 50-100kg v.Hand laden LKW AN ges.Vergüt.Entsorg.**
STLB-Bau 10/2024 084
Abbruch Heizkörper, aus Stahl, im Rahmen einer Teilabbruchmaßnahme, nicht schadstoffbelastet,
Abfall ist nicht gefährlich, einschl. Entleerung, Bauhöhe über 400 bis 450 mm, Bautiefe bis 30 mm, Baulänge über 1400 bis 1500 mm, Einzelgewicht über 50 bis 100 kg, Ausführung innerhalb des Bauwerks, Ausführung im Erdgeschoss, Abbruch von Hand/mit handgeführten Kleingeräten, Ausführung erschütterungsarm DIN 4150, lärmarm, Lärmpegel max. 80 dB(A), staubarm TRGS 559, ohne Untergrundbeschädigung, ohne Wasserfreisetzung, aufgenommene Stoffe zur Entsorgung sortieren, sammeln, auf LKW des AN laden und Entsorgung.
Menge: 1,000 St

**02.01.4 Heizkörper Stahl abbrechen nicht schadstoffbelastet H 400-450mm T bis 30mm L 1600-1700mm 50-100kg v.Hand laden LKW AN ges.Vergüt.Entsorg.**
STLB-Bau 10/2024 084
Abbruch Heizkörper, aus Stahl, im Rahmen einer Teilabbruchmaßnahme, nicht schadstoffbelastet,
Abfall ist nicht gefährlich, einschl. Entleerung, Bauhöhe über 400 bis 450 mm, Bautiefe bis 30 mm, Baulänge über 1600 bis 1700 mm, Einzelgewicht über 50 bis 100 kg, Ausführung innerhalb des Bauwerks, Ausführung im Erdgeschoss, Abbruch von Hand/mit handgeführten Kleingeräten, Ausführung erschütterungsarm DIN 4150, lärmarm, Lärmpegel max. 80 dB(A), staubarm TRGS 559, ohne Untergrundbeschädigung, ohne Wasserfreisetzung, aufgenommene Stoffe zur Entsorgung sortieren, sammeln, auf LKW des AN laden und Entsorgung.
Menge: 2,000 St

**02.01.5 Heizkörper Stahl abbrechen nicht schadstoffbelastet H 400-450mm T bis 30mm L 2900-3000mm 100-150kg v.Hand laden LKW AN ges.Vergüt.Entsorg.**
STLB-Bau 10/2024 084
Abbruch Heizkörper, aus Stahl, im Rahmen einer Teilabbruchmaßnahme, nicht schadstoffbelastet,
Abfall ist nicht gefährlich, einschl. Entleerung, Bauhöhe über 400 bis 450 mm, Bautiefe bis 30 mm, Baulänge über 2900 bis 3000 mm, Einzelgewicht über 100 bis 150 kg, Ausführung innerhalb des Bauwerks, Ausführung im Erdgeschoss, Abbruch von Hand/mit handgeführten Kleingeräten, Ausführung erschütterungsarm DIN 4150, lärmarm, Lärmpegel max. 80 dB(A), staubarm TRGS 559, ohne Untergrundbeschädigung, ohne Wasserfreisetzung, aufgenommene Stoffe zur Entsorgung sortieren, sammeln, auf LKW des AN laden und Entsorgung.
Menge: 2,000 St

#### Bereich 02.02 Heizflächen

**02.02.1 Flachheizkörper Stahl mont. anschließen glatt Seitent. H 900-950mm L 1400-1500mm Typ22**
STLB-Bau 2024-10 041
Flachheizkörper (Plattenheizkörper), aus Stahl, montieren und anschließen, Oberfläche glatt, mit Seitenteil und Abdeckgitter, Bauhöhe über 900 bis 950 mm, Baulänge über 1400 bis 1500 mm, Bautiefe über 100 bis 125 mm, Typ 22, max. Betriebstemperatur bis 110 Grad C, Zweirohranschluss, vertikal gleichseitig, von unten nach unten, Befestigung nach Anforderungsklasse 2, VDI 6036,
Hersteller und Typ '....................................................'
vom Bieter einzutragen.
Menge: 1,000 St

**02.02.2 Flachheizkörper Stahl mont. anschließen glatt Seitent. H 400-450mm L 1600-1700mm Typ33**
STLB-Bau 2024-10 041
Flachheizkörper (Plattenheizkörper), aus Stahl, montieren und anschließen, Oberfläche glatt, mit Seitenteil und Abdeckgitter, Bauhöhe über 400 bis 450 mm, Baulänge über 1600 bis 1700 mm, Bautiefe über 150 bis 175 mm, Typ 33, max. Betriebstemperatur bis 110 Grad C, Zweirohranschluss, vertikal gleichseitig, von unten nach unten, Befestigung nach Anforderungsklasse 2, VDI 6036,
Hersteller und Typ '....................................................'
vom Bieter einzutragen.
Menge: 2,000 St

**02.02.3 Flachheizkörper Stahl mont. anschließen glatt Seitent. H 400-450mm L 1400-1500mm Typ33**
STLB-Bau 2024-10 041
Flachheizkörper (Plattenheizkörper), aus Stahl, montieren und anschließen, Oberfläche glatt, mit Seitenteil und Abdeckgitter, Bauhöhe über 400 bis 450 mm, Baulänge über 1400 bis 1500 mm, Bautiefe über 150 bis 175 mm, Typ 33, max. Betriebstemperatur bis 110 Grad C, Zweirohranschluss, vertikal gleichseitig, von unten nach unten, Befestigung nach Anforderungsklasse 2, VDI 6036,
Hersteller und Typ '....................................................'
vom Bieter einzutragen.
Menge: 1,000 St

**02.02.4 Flachheizkörper Stahl mont. anschließen glatt Seitent. H 900-950mm L 900-950mm Typ11**
STLB-Bau 2024-10 041
Flachheizkörper (Plattenheizkörper), aus Stahl, montieren und anschließen, Oberfläche glatt, mit Seitenteil und Abdeckgitter, Bauhöhe über 900 bis 950 mm, Baulänge über 900 bis 950 mm, Bautiefe über 50 bis 75 mm, Typ 11, max. Betriebstemperatur bis 110 Grad C, Zweirohranschluss, vertikal gleichseitig, von unten nach unten, Befestigung nach Anforderungsklasse 2, VDI 6036,
Hersteller und Typ '....................................................'
vom Bieter einzutragen.
Menge: 1,000 St

**02.02.5 Flachheizkörper Stahl mont. anschließen glatt Seitent. H 900-950mm L 1400-1500mm Typ12**
STLB-Bau 2024-10 041
Flachheizkörper (Plattenheizkörper), aus Stahl, montieren und anschließen, Oberfläche glatt, mit Seitenteil und Abdeckgitter, Bauhöhe über 900 bis 950 mm, Baulänge über 1400 bis 1500 mm, Bautiefe über 50 bis 75 mm, Typ 12, max. Betriebstemperatur bis 110 Grad C, Zweirohranschluss, vertikal gleichseitig, von unten nach unten, Befestigung nach Anforderungsklasse 2, VDI 6036,
Hersteller und Typ '....................................................'
vom Bieter einzutragen.
Menge: 1,000 St

**02.02.6 Flachheizkörper Stahl mont. anschließen glatt Seitent. H 400-450mm L 2900-3000mm Typ22**
STLB-Bau 10/2024 041
Flachheizkörper (Plattenheizkörper), aus Stahl, montieren und anschließen, Oberfläche glatt, mit Seitenteil und Abdeckgitter, Bauhöhe über 400 bis 450 mm, Baulänge über 2900 bis 3005 mm, Bautiefe über 100 bis 125 mm, Typ 22, max. Betriebstemperatur bis 110 Grad C, Zweirohranschluss, vertikal gleichseitig, von unten nach unten, Befestigung nach Anforderungsklasse 2, VDI 6036.
Hersteller und Typ '....................................................'
vom Bieter einzutragen.
Menge: 2,000 St

**02.02.7 Heizkörperverschraubung Messing vernickelt Durchgangsausführung Voreinstellung DN15**
STLB-Bau 2024-10 041
Heizkörperverschraubung, Gehäuse aus Messing, vernickelt, für Durchgangsausführung, mit Gewindeanschluss und Anschlussverschraubung, für Wasser bis 120 Grad C, Nenndruck 1 MPa (10 bar), mit Voreinstellung, DN 15.
Menge: 16,000 St

**02.02.8 Thermostatisches Heizkörperventil 2-Rohr-Installation Messing vernickelt Durchgangsausführung Voreinstellung DN15**
STLB-Bau 2024-10 041
Thermostatisches Heizkörperventil, DIN EN 215, für 2-Rohr-Installation, Gehäuse aus Messing, vernickelt, Durchgangsausführung, mit Gewindeanschluss und Anschlussverschraubung, für Wasser bis 120 Grad C, Nenndruck 1 MPa (10 bar), mit Voreinstellung, DN 15.
Menge: 8,000 St

**02.02.9 Thermostatkopf Frostschutzstell. begrenz-blockierbar diebstahlgesichert**
STLB-Bau 2024-10 041
Thermostatkopf, DIN EN 215, Medium Flüssigkeit, mit Gewindeanschluss, bis 120 Grad C, mit Frostschutzstellung, begrenzbar und blockierbar, Temperaturbereich 8 bis 28 Grad, diebstahlgesichert,
Hersteller und Typ '....................................................'
vom Bieter einzutragen.
Menge: 8,000 St

**02.02.10 Heizkörperentlüftung Messing vernickelt Stopfen R3/8**
STLB-Bau 2024-10 041
Heizkörperentlüftung, aus Messing, vernickelt, als Stopfen, bis 120 Grad C, Nenndruck 1 MPa (10 bar), R 3/8.
Menge: 8,000 St

**02.02.11 Doppelrosette Kunststoff AD 12-15mm**
STLB-Bau 2024-10 041
Doppelrosette aus Kunststoff, Farbton weiß, für Außendurchmesser 12 bis 15 mm, Stichmaß 40 mm.
Menge: 8,000 St

### Titel 03 Sonstige

#### Bereich 03.01 Vorbereitende Maßnahmen

**03.01.1 Verkehrssicherung**
Herstellen, Vorhalten und Abbauen aller erforderlichen
Verkehrssicherungsmaßnahmen und Montieren von
Schlauchbrücken
Menge: 1,000 St

**03.01.2 Einholen Spartenpläne**
Menge: 1,000 St

#### Bereich 03.02 Baustelleneinrichtung

**03.02.1 Baustelleneinrichtung, Vorhaltung und Rä**
Baustelleneinrichtung, Vorhaltung und Räumung einschl.
An- und Abtransport aller Geräte zur fachgerechten
Durchführung der Arbeitsmaßnahme.
Menge: 1,000 St

**03.02.2 Herstellen, Vorhalten und Abbauen aller**
Herstellen, Vorhalten und Abbauen aller erforderlichen
Verkehrssicherungsmaßnahmen und Montieren von
Schlauchbrücken
Menge: 1,000 St

**03.02.3 Vorhalten, Auf- und Abbau**
Vorhalten, Auf- und Abbau der zur Durchführung der
Maßnahmen erforderlichen Sicherheitseinrichtung nach
den UVV, GS-Kanalbau wie Atemschutz, Schachtbelüftung,
Toxmelder, Rettungseinrichtung u. s. w.
Menge: 1,000 St

**03.02.4 Aufbauen flächenorientiert Standgerüst Stahlrohr Arbeits-Schutzgerüst 2kN/m2 1zusätzl.Lage H1 L 2 m B 2 m H 3,5 m**
STLB-Bau 2024-10 001
Aufbauen flächenorientiertes Standgerüst, Stahlrohrkupplungsgerüst DIN 4420-3, als Arbeits- und Schutzgerüst DIN EN 12811-1, Gerüstergänzungen werden gesondert vergütet, Lastklasse 3 (2 kN/m2), mit einer Gerüstlage, mit einer zusätzlichen Arbeitslage, Höhenklasse H 1, verankern, Befestigung in der Tragkonstruktion der Fassade aus Holz, Einrüstung für Montagearbeiten, Grundfläche rechteckig, aufstellen in Gebäuden, Höhe der obersten Gerüstlage 4 m, Standfläche waagerecht, über Lastverteiler belastbar,
Länge Gerüst/-bauteil '2'
  m,
Breite Gerüst/-bauteil '2'
  m,
Höhe Gerüst/-bauteil '3.5'
  m.
Menge: 1,000 m3

**03.02.5 Umbauen Standgerüst fahrbar L 2 m Aus-Einbau Gerüstlagen ausgewählte Lagen 2Lagen**
STLB-Bau 2024-10 001
Umbauen Standgerüst, fahrbar,
Länge Gerüst/-bauteil '2'
  m, durch Aus- und Einbauen von Gerüstlagen, an ausgewählten von 2 Gerüstlagen.
Menge: 1,000 St

#### Bereich 03.03 Bohrarbeiten

**03.03.1 Kernbohrung Holz Durchm. 15-200mm**
Kernbohrung, senkrecht zur Untergrundfläche, Oberfläche aus Holz, Brettsperrholz, Bohrdurchmesser über 15 bis 200 mm, Bohrtiefe bis 25 cm,
Geräteeinsatz ist möglich.
Menge: 10,000 St

**03.03.2 Öffnung schließen Mineralwolle 400-500cm2 T 20-25cm**
STLB-Bau 2024-10 012
Öffnung schließen, Ausführung in Wandfläche, nichttragend,
mit Mineralwolle, Querschnitt über 400 bis 500 cm2, Tiefe über 20 bis 25 cm, Arbeitshöhe bis 3,5 m, einschl. Traggerüst Bemessungsklasse A.
Menge: 7,000 St

**03.03.3 Öffnung schließen Mineralwolle 600-700cm2 T 20-25cm**
STLB-Bau 2024-10 012
Öffnung schließen, Ausführung in Wandfläche, nichttragend,
mit Mineralwolle, Querschnitt über 600 bis 700 cm2, Tiefe über 20 bis 25 cm, Arbeitshöhe bis 3,5 m, einschl. Traggerüst Bemessungsklasse A.
Menge: 4,000 St

**03.03.4 Öffnung schließen Mineralwolle 1000-1500cm2 T 20-25cm**
STLB-Bau 2024-10 012
Öffnung schließen, Ausführung in Wandfläche, nichttragend,
mit Mineralwolle, Querschnitt über 1000 bis 1500 cm2, Tiefe über 20 bis 25 cm, Arbeitshöhe bis 3,5 m, einschl. Traggerüst Bemessungsklasse A.
Menge: 2,000 St

**03.03.5 Öffnung schließen Mineralwolle 1500-2000cm2 T 20-25cm**
STLB-Bau 2024-10 012
Öffnung schließen, Ausführung in Wandfläche, nichttragend,
mit Mineralwolle, Querschnitt über 1500 bis 2000 cm2, Tiefe über 20 bis 25 cm, Arbeitshöhe bis 3,5 m, einschl. Traggerüst Bemessungsklasse A.
Menge: 2,000 St

#### Bereich 03.04 Stundenlohnarbeiten

*Hinweis: Hinweis Stundenlohnarbeiten:*
Hinweis Stundenlohnarbeiten:
Stundenlohnarbeiten werden bei Bedarf zu dem nachstehend angebotenen Verrechnungssatz, gemäß  § 2 Nr. 10 der VOB/B, gesondert in Auftrag gegeben. Die Beauftragung erfolgt über das entsprechende Formblatt/Auftragsblatt des Auftraggebers. Die Leistungen sind arbeitstäglich zu dokumentieren und dem
Auftraggeber wöchentlich zur Anerkennung zu übermitteln. Für die Nachweisführung der Stundenlohnarbeiten sollten die entsprechenden Formblätter des Auftraggebers genutzt werden. Die Stundenlohnzettel erhalten eine fortlaufende Nummer und sind vom Auftragnehmer vollständig auszufüllen und in einer Summentabelle aufzulisten.
Für die Stundenlohnarbeiten ist ein Verrechnungssatz anzubieten, der ohne Aufgliederung die Lohn- und Lohnnebenkosten, Sozialkosten einschließlich der Sozialversicherungsbeiträge, Gemeinkosten sowie Wagnis und Gewinn enthält. Zuschläge für Kleingeräte und Werkzeuge sind ebenfalls einzurechnen.
Im Verrechnungssatz sind alle Nebenkosten inklusive Auslösungen und Fahrtkosten enthalten. Kosten für Aufsichtspersonal sind ebenfalls in den Stundensätzen einzukalkulieren.
Der angebotene Stundenlohn-Verrechnungssatz ist ein Festpreis bis zur Fertigstellung der Leistungen des Auftrags.
Für die Ausführung der Stundenlohnarbeiten darf der Auftragnehmer nur Fachkräfte einsetzen, die ausreichend qualifiziert sind, die Werkvertragsleistung wirtschaftlich und im terminlichen Rahmen erbringen können.

**03.04.1 Projektleiter-in sämtliche Kosten/Zuschläge**
STLB-Bau 2024-10 091
Stundenlohnarbeiten durch Projektleiter/-in
der Verrechnungssatz für die jeweilige Arbeitskraft umfasst sämtliche Aufwendungen wie Lohn- und Gehaltskosten, Lohn- und Gehaltsnebenkosten, Zuschläge, lohngebundene und lohnabhängige Kosten, sonstige Sozialkosten, Gemeinkosten, Wagnis und Gewinn.
Menge: 5,000 h

**03.04.2 Obermonteur-in sämtliche Kosten/Zuschläge**
STLB-Bau 2024-10 091
Stundenlohnarbeiten durch Obermonteur/-in
der Verrechnungssatz für die jeweilige Arbeitskraft umfasst sämtliche Aufwendungen wie Lohn- und Gehaltskosten, Lohn- und Gehaltsnebenkosten, Zuschläge, lohngebundene und lohnabhängige Kosten, sonstige Sozialkosten, Gemeinkosten, Wagnis und Gewinn.
Menge: 10,000 h

**03.04.3 Monteur-in sämtliche Kosten/Zuschläge**
STLB-Bau 2024-10 091
Stundenlohnarbeiten durch Monteur/-in
der Verrechnungssatz für die jeweilige Arbeitskraft umfasst sämtliche Aufwendungen wie Lohn- und Gehaltskosten, Lohn- und Gehaltsnebenkosten, Zuschläge, lohngebundene und lohnabhängige Kosten, sonstige Sozialkosten, Gemeinkosten, Wagnis und Gewinn.
Menge: 20,000 h

**03.04.4 Helfer-in sämtliche Kosten/Zuschläge**
STLB-Bau 2024-10 091
Stundenlohnarbeiten durch Helfer/-in
der Verrechnungssatz für die jeweilige Arbeitskraft umfasst sämtliche Aufwendungen wie Lohn- und Gehaltskosten, Lohn- und Gehaltsnebenkosten, Zuschläge, lohngebundene und lohnabhängige Kosten, sonstige Sozialkosten, Gemeinkosten, Wagnis und Gewinn.
Menge: 20,000 h

**03.04.5 Facharbeiter-in sämtliche Kosten/Zuschläge**
STLB-Bau 2024-10 091
Stundenlohnarbeiten durch Facharbeiter/-in
der Verrechnungssatz für die jeweilige Arbeitskraft umfasst sämtliche Aufwendungen wie Lohn- und Gehaltskosten, Lohn- und Gehaltsnebenkosten, Zuschläge, lohngebundene und lohnabhängige Kosten, sonstige Sozialkosten, Gemeinkosten, Wagnis und Gewinn.
Menge: 5,000 h

**03.04.6 Baumaschinenführer-in sämtliche Kosten/Zuschläge**
STLB-Bau 2024-10 091
Stundenlohnarbeiten durch Baumaschinenführer/-in
der Verrechnungssatz für die jeweilige Arbeitskraft umfasst sämtliche Aufwendungen wie Lohn- und Gehaltskosten, Lohn- und Gehaltsnebenkosten, Zuschläge, lohngebundene und lohnabhängige Kosten, sonstige Sozialkosten, Gemeinkosten, Wagnis und Gewinn.
Menge: 5,000 h

**03.04.7 Hubsteiger Fahrer-in H 15-20m**
STLB-Bau 2024-10 091
Hubsteiger, mit Fahrer/-in, einsetzen,
der Verrechnungssatz für die jeweilige Arbeitskraft umfasst sämtliche Aufwendungen wie Lohn- und Gehaltskosten, Lohn- und Gehaltsnebenkosten, Zuschläge, lohngebundene und lohnabhängige Kosten, sonstige Sozialkosten, Gemeinkosten, Wagnis und Gewinn,
der Verrechnungssatz für das Gerät umfasst sämtliche Aufwendungen für den Betrieb, Gemeinkosten, Wagnis und Gewinn, Arbeitshöhe 15 bis 20 m.
Menge: 10,000 h

**03.04.8 An- und Abfahrtspauschale**
An- und Abfahrtspauschale für die Durchführung von
Arbeiten im Zeitnachweis (nur bei sep. Beauftragung)
Betrag pro Anfahrt
Menge: 2,000 St

#### Bereich 03.05 Allgemeine Arbeiten

*Hinweis: Standardbesch Bestandsunterlagen Inhalt*
STLB-Bau 2024-10 099
Bestandsunterlagen, bestehend aus Bestandsplänen, Beschreibung der Anlagen mit Grund- und Verfahrensfließschemata DIN EN ISO 10628, Funktionsbeschreibungen, Zusammenstellung der Anlagen mit allen Leistungen der Bauelemente, Zusammenstellung einzuhaltender Raumanforderungen, Betriebsanleitung mit Beschreibung der Bedienungsvorgänge für automatischen Betrieb und Handbetrieb im Störfall, mit Angaben über Einbauorte und Funktionen der Schalt-, Mess-, Steuer- und Regelgeräte, von Sicherheitseinrichtungen und -schaltungen, Erklärung der Signalanzeigen für Betrieb, Störung und Alarm, Wartungsanleitung mit Liste aller Bauteile mit Angaben Hersteller/Typ, Bestelldaten mit Leistungen, Maße, Ersatzteile, Anschrift, Telefon- und Telefax-Nummer des Kundendienststützpunktes u.ä., erforderliche Hilfsmittel und Hilfsstoffe sowie Sonderwerkzeuge, Schmierstoffe und Reinigungsgeräte, Wartungs- und Inspektionsintervalle, Mess- und Prüfgrößen und die erforderlichen Messgeräte, Qualifikation des durchführenden Personals, Protokolle über vom AN durchgeführte Funktions- und Leistungsmessungen sowie über Schulungen des Bedienungspersonals, Protokolle über durchgeführte Dichtheitsprüfungen und Abnahmebescheinigungen behördlicher Abnahmen, Anwenderhandbuch des eingesetzten Gebäudeautomations-Systems.

*Hinweis: Standardbesch Bestandsunterlagen Übergabe vor Abnahme n.Vorgabe Datenträger*
STLB-Bau 2024-10 099
Bestandsunterlagen werden dem AG 14 Werktage vor der Abnahme nach Vorgabe geordnet 2-fach übergeben, Übergabe von Unterlagen über Datenträger, als Wechseldatenträger - USB, Schnittstelle DWG, erfolgt in Abstimmung mit dem AG.

**03.05.1 Bestandsunterlagen**
Der Auftragehmer hat im Rahmen seines Leistungsumfanges folgende Unterlagen aufzustellen und dem Auftraggeber 12 Werktage vor, jedoch spätestens zur Abnahme (dies gilt auch für Teilabnahmen) in aktualester Form nach folgender Gliederung in einheitlichen Ordnern zu übergeben.

Die Ordnerrücken sind wie folgend von oben nach unten zu beschriften:

-Logo/Firmenname Auftragnehmer

-Gewerk z.B.
(Bestandsdokomentation Heizung)

-Liegenschaft/Haus/Gebäude

-Ordnerkennung/Nr.

-Aktualität Monat/Jahr

-Leerfeld

Folgende Ordnerstruktur/Gliederung ist einzuhalten:

-Inhaltsverzeichnis

-Register 1

Anlagen-/Funktionsbeschreibung/Bedienungsanleitung in der das funktionale Zusammenwirken der einzelnen Komponenten untereinander sowie das übergreifende Zusammenwirken mit den Komponenten anderer Gewerke, insbesondere mit den Technischen Anlagen/Komponenten aus der Gebäudeauto- mation zu erläutern sind.

-Register 2

2.1  Abnahmeprotokolle
2.2  Einweisungsprotokolle
2.3  Inberiebnahmeprotokolle
2.4  Prüfbescheinigungen/Abnahmeprotokolle (ggf. besondere  Abnahme z.B.durch den Sachverständigen)
2.5  Druckprobenprotokolle
2.6  Füllprotokolle (Füllwassermenge, Leitfähigkeit, pH-Wert)
2.7  Meß-/Einstellprotokolle und Leistungstests
(Abgasmessung, '....................................................' )

2.8  Zulassungsbescheide
2.9  Berechnungen und Dokumentation des hydraulischen  Abgleiches des Rohrnetzes
2.10  Berechnungen und Dokumentation von hydraulischen
  Anlagenkomponenten wie z.B. Stellventilen und An-
trieben,.. '....................................................'

2.11  Berechnungen-/ Auslegung der Raumheizeinrichtungen
2.12  Berechnungen zur Dimensionierung von z.B. Pumpen,
Stellventilen, '....................................................'

2.13  Fachunternehmererklärung, Herstellerbescheinigungen

-Register 3

3.1 Herstellerverzeichnis (Auflistung der Hersteller verwendeter Produkt- bzw. Baugruppen und Ersatzteile in Tabellen- oder Listenform,
3.2 Herstellerunterlagen, Anleitungen, Explosionszeichnungen

-Register 4

4.1 Anlagen Bestands-/Geräteliste
(Für alle Anlagen, Geräte die für einen sicheren und wirtschaftlichen Betrieb notwendig sind)
Die Listen sind anlagenweise nach Baugruppen und Bauteilen zu strukturieren: Techn.Platz, Bezeichnung, Hersteller, Baujahr, Inbetriebnahme (Datum), Standort/
R-Nr., Prüfpflichtig (ja, nein)

4.2 Wartungsliste
Die Wartungs- und Inspektionsanweisungen sind zu
untergliedern insbesondere nach DIN EN 12 170 "Heizungs- anlagen in Gebäuden" die qualifiziertes Bedienungspersonal und DIN EN 12 171 die kein qualifiziertes
Bedienungspesonal erfordern.
Die Struktur und Aufbau müssen den AMEV Leistungskata- logen entsprechen und sind wie folgend zu struktuieren:
Techn. Platz, Fristen (wöchentl., monatl., 1/4 jährl., 1/2
jährl., 1 jährl., 2 jährlich, bei Bedarf,); I = Inspektion, W =
Wartung, P = Prüfintervall, SP = SprüfV; und Basis der
Maßnahme (Hersteller, BGV, Hygienemaßnahme VDI 6022 usw.)

-Register 5 (aktualisierte u. überarbeitete Bestandspläne)

5.1  Gundrisse/Verlegepläne

5.2  Anlagenschemata

5.3  Strangschemata

5.4  Schaltschemata

5.5  elektrische Übersichtspläne und Anschlusspläne nach DIN EN 61082-1 (VDE 0040-1)

Sollten noch weitere Unterlagen erforderlich sein, so sind diese den jeweiligen Hauptpunkten entsprechend einzuordnen.

Zur Dokumentation gehört auch die Lieferung und Montage
eines Anlagenschemas hinter Glas oder laminiert in jeder Zentrale.

Die Unterlagen (nur in deutscher Sprache) sind in drei- facher Ausfertigung, zweimal in Papierform mit farbig angelegten wesentlichen Eintragungen sowie einmal paus- fähig auf Datenträger im Dateiformat (PDF, DWG, DXF).
Menge: 1,000 St

**03.05.2 Dokumentation hydr. Abgl. Datenträger 2fach**
STLB-Bau 2024-10 041
Dokumentation des Hydraulischen Abgleiches auf Datenträger, in 2-facher Ausfertigung, Unterlagen auf Datenträger mit strukturierter Ablage.
Menge: 1,000 St

**03.05.3 Zusatzreinigung aller Anlagenteile**
Zusatzreinigung aller Anlagenteile
Gemäß VOB ist in den Nebenleistungen eine Grundreinigung aller Bauteile enthalten. Mit dieser Position wird
jedoch eine Zusatzreinigung aller Bauteile vergütet.
Diese Zusatzreinigung wird nur dann abgerechnet, wenn
zwischen Fertigstellung Rohmontage und Gesamtinbetriebnahme eine zeitl. Differenz von mehr als einem
Monat liegt und nachweislich Verschmutzungen gegenüber der Grundreinigung nach VOB vorliegen.
Menge: 1,000 St

**03.05.4 Inbetriebnahme und Funktionsprüfung**
Inbetriebnahme und Funktionsprüfung aller der im LV beschrieben Anlagen sowie einzelner
Anlagenteile.
Überprüfung und Einstellung aller
mechanischen Bauteile und elektr. Geräte unter
Hinzuziehung eines Fachingenieurs der
Lieferfirmen mit Leistungsmessung und
Protokollierung. Die Protokolle sind den Bestandsunterlagen beizufügen.
Menge: 1,000 St

**03.05.5 Elektroarbeiten**
Elektroarbeiten
Anklemmen aller im LV enthaltenen und aufgestellten elektrischen Einrichtungsgegenständen
(z.B. Näherungselektroniken, etc.),
mit bauseits herangeführten Kabeln, einschl.
Einführen, Absetzen, und Zugentlasten.
Liefern von Kabellisten und Kabelzielortplänen
für alle im Leistungsverzeichnis anzuklemmenden Einrichtungsgegenstände mit Angabe der
elektrischen Daten wie Stromart, Leistung,
Spannung und Frequenz.
Menge: 1,000 St

**03.05.6 Betreibereinweisung**
gründliche Einweisung des Betreibers
bzw. dessen Vertreter in:
- Anlagenbedienung
- Anlagenwartung
- Störungsursachen
- Störungsbehebung
sämtl. möglicher Betriebszustände
Die Einweisung(en) ist(sind) vom Betreiber
schriftlich bestätigen zu lassen.
Menge: 1,000 St

**03.05.7 Koordination Nebengewerke**
Koordination
mit den anderen vor Ort befindlichen Gewerken zur Abstimmung der Montage- und Werkstattplanung sowie der kollisionsfreien Montage vor Ort unter Bezug auf Lage der Montage, Montagereihenfolge und Montagezeit. Die Abstimmung hat kontinuierlich, dem Bauablauf folgend, zu erfolgen.
Darin enthalten sind notwendige Besprechungs- und Abstimmungstermin mit den Nebengewerken sowie der Objekt- und Fachbauleitung auf der Baustelle.
Menge: 3,000 St

**03.05.8 Bezeichnungsschild Alu H 30-40mm B 70-80mm Schildträger Spannband**
STLB-Bau 2024-10 042
Bezeichnungsschild, Farbe und Beschriftung nach Angaben des AG, aus Aluminium, Beschriftung 2-zeilig, gefräst, rechteckig, Höhe über 30 bis 40 mm, Breite über 70 bis 80 mm, Befestigung mit Schildträger aus verzinktem Stahl, Halter und Spannband, Befestigungsuntergrund Rohrleitung.
Menge: 30,000 St

**03.05.9 Bezeichnungsschild Alu H 50-60mm B 100-110mm Schildträger Spannband**
STLB-Bau 2024-10 042
Bezeichnungsschild, Farbe und Beschriftung nach Angaben des AG, aus Aluminium, Beschriftung 2-zeilig, gefräst, rechteckig, Höhe über 50 bis 60 mm, Breite über 100 bis 110 mm, Befestigung mit Schildträger aus verzinktem Stahl, Halter und Spannband, Befestigungsuntergrund Rohrleitung.
Menge: 60,000 St

**03.05.10 Reinigung Schmutzfänger**
Etwa 4 Wochen nach Übergabe sind alle Schmutzfänger und
Perlatoren zu reinigen, alle Stopfbuchsen zu prüfen.
Vom Betreiber sind diese Arbeiten bestätigen zu lassen.
Menge: 1,000 St

**03.05.11 Entlüften und Nachfüllen der Anlage**
Entlüften und Nachfüllen der gesamten Anlage
Menge: 3,000 St

**03.05.12 Füllschlauch Gummi Gewebeeinlage 10bar bis 90GradC R3/8 L 5m**
STLB-Bau 2024-10 041
Füllschlauch, aus Gummi mit Gewebeeinlage, max. Betriebsüberdruck 1 MPa (10 bar), temperaturbeständig bis 90 Grad C, R 3/8, mit Verschraubungen, einschl. Schlauchhalter, Schlauchlänge 5 m.
Menge: 1,000 St

**03.05.13 Spülen Leitungsanlage DN50 Heizungswasser L bis 50m**
STLB-Bau 10/2024 042
Spülen der Rohrleitung/Leitungsanlage, bis DN 50, mit Spülgerät, Rohrleitung aus Rohr aus nichtrostendem Stahl, für Heizungswasser, Installation der Spüleinrichtungen einschl. Anschluss und Sicherung von Abwasserschläuchen, sowie Wiederverschließen nach dem Spülvorgang, Gesamtlänge Verteilleitungssystem über 200 bis 250 m.
Menge: 2,000 St

**03.05.14 Zusätzl. Druck-Dichtheitsprüfung Rohr Heizungswasser AD bis 63mm maxRohr-L 220 m**
STLB-Bau 2024-10 041
Zusätzliche Druck- und Dichtheitsprüfung von Rohrleitungen, aus nichtrostendem Stahl DIN EN 10296-2, geschweißt, Betriebsmedium Heizungswasser, Außendurchmesser bis 63 mm,
max. Rohrleitungslänge '220'
  m, im Gebäude, Ausführung DIN EN 14336, Prüfmedium Luft/Gas, einschl. aller erforderlicher Anlagen, Abdichtungen, Verankerungen, Rohrverschlüsse.
Menge: 1,000 St

**03.05.15 Zusätzl. Druck-Dichtheitsprüfung Rohr Heizungswasser AD bis 63mm maxRohr-L 185 m**
STLB-Bau 2024-10 041
Zusätzliche Druck- und Dichtheitsprüfung von Rohrleitungen, aus nichtrostendem Stahl DIN EN 10296-2, geschweißt, Betriebsmedium Heizungswasser, Außendurchmesser bis 63 mm,
max. Rohrleitungslänge '185'
  m, im Erdreich, Ausführung DIN EN 13941-2, Prüfmedium Luft/Gas, einschl. aller erforderlicher Anlagen, Abdichtungen, Verankerungen, Rohrverschlüsse.
Menge: 1,000 St

#### Bereich 03.06 Wartung

**03.06.1 Wartung während der Gewährleistung**
Wartung während der Gewährleistung
Um während der Gewährleistungszeit einen störungsarmen Betrieb sicherzustellen, ist im folgenden eine
Wartung (Ausführung in Anlehnung an die DIN 31051,
VDMA-Einheitsblatt 24186, VDI 3809 sowie den
AMEV-Richtlinien Wartung/Instandhaltung) für die
Gewährleistungszeit für die in diesem LV
beschriebenen Teile anzubieten.
Menge: 5,500 Jahr
